# 03 Woltersdorf Asphallt B=3,50 m 2026-06-29
Angebotsaufforderung (GAEB DA XML 3.3, DA83)
Projekt: 24 1021
Währung: EUR
Auftraggeber: Amt Temnitz, Bergstraße 2, 16816 Walsleben
Ausführungsort: Gemeinde Märkisch Linden, OT Woltersdorf, Straßembau B=3,50 m Asphalt
Erstellt mit: BUILDUP, BUILDUP v29.2.0.0, 02.07.2026

## 000 03 Woltersdorf Asphallt B=3,50 m 2026-06-29

### 1 BAUSTELLENEINRICHTUNG

*Hinweis: Vorbemerkung: Sofern in den einzelnen Teilabschnitten und Leistungstiteln keine speziellen Leistungen für die Baustelleneinrichtung ausgewiesen wurden, gelten die nachfolgenden Positionen für sämtliche Abschnitte und Teilabschnitte dieser Ausschre .......*
Vorbemerkung: Sofern in den einzelnen Teilabschnitten und Leistungstiteln keine speziellen Leistungen für die Baustelleneinrichtung ausgewiesen wurden, gelten die nachfolgenden Positionen für sämtliche Abschnitte und Teilabschnitte dieser Ausschreibung.

**1.10 Baustelle einrichten Sämtl.LV-Abschn.**
Geräte, Werkzeuge und sonstige Betriebsmittel, die zur vertragsgemäßen Durchführung der Bauleistungen erforderlich sind, auf die Baustelle bringen, bereitstellen und - soweit der Geräteeinsatz nicht gesondert vergütet wird - betriebsfertig aufstellen einschl. der dafür notwendigen Arbeiten. Die erforderlichen festen Anlagen herstellen. Baubüros, Unterkünfte, Werkstätten, Lagerschuppen und dgl., soweit erforderlich, antransportieren, aufbauen und einrichten.
Strom-, Wasser-, Fernsprechanschluss sowie Entsorgungseinrichtungen und dgl. fuer die Baustelle, soweit erforderlich, herstellen.
Bei Bedarf Lagerplätze, sonstige Platzbefestigungen und Wege im Baustellenbereich anlegen.
Oberbodenarbeiten einschl. Beseitigen von Aufwuchs für die Baustelleneinrichtung, soweit erforderlich, ausführen. Flächen beschaffen, sofern die vom AG zur Verfügung gestellten nicht ausreichen.
Kosten fuer Vorhalten, Unterhalten und Betreiben der Geräte, Anlagen und Einrichtungen einschl. Mieten, Pacht, Gebühren und dgl. werden nicht mit dieser Pauschale, sondern mit den Einheitspreisen der betreffenden Teilleistungen vergütet.
Soweit nicht fuer bestimmte Leistungen für das Einrichten der Baustelle gesonderte Positionen im Leistungsverzeichnis enthalten sind, gilt die Pauschale für alle Leistungen sämtlicher Abschnitte des Leistungsverzeichnisses. Zufahrt zur Baustelle vorhanden.
Menge: 1,000 Psch

**1.20 Baustelle räumen Sämtl.LV-Abschn.**
Baustelle von allen Geräten, Anlagen, Einrichtungen und dgl. räumen. Benutzte Flächen und Wege entsprechend dem ursprünglichen Zustand herrichten. Soweit nicht für bestimmte Leistungen für das Räumen der Baustelle gesonderte Positionen im Leistungsverzeichnis enthalten sind, gilt die Pauschale für alle Leistungen sämtlicher Abschnitte des Leistungsverzeichnisses.
Menge: 1,000 Psch

**1.30 Bürocontainer f.AG an- u. abfahren**
Bürocontainer fuer den AG anfahren, nach Angaben des AG
innerhalb der Baustelle aufstellen, abbauen und abfahren.
Standplatz anlegen und herrichten.
1 Büroplatz und einen Beratungs-/Ablagetisch  mit
12 weiteren Stühlen ausstatten.
elektrische Beleuchtung und Heizgelegenheit vorhalten.
Benutzte Fläche entsprechend dem ursprünglichen Zu-
stand herrichten.
70 v.H. der Pauschale werden nach Übernahme des
Bürowagens durch den AG, der Rest nach Erfüllung der Leistung vergütet.
Bürocontainer: Länge mind. 6 m.
Menge: 1,000 Psch

**1.40 Bürocontainer für AG vorhalten**
Bürocontainer für den AG  mit allen Einrichtungen vor-
und unterhalten.
Ver- und Entsorgung sicherstellen.
Bürocontainer heizen.
Teilzeiten nach Tagen werden zu 1/30 des Einheitspreises vergütet.
Menge: 3,000 Mt

**1.50 Absperrzaun mit Warnleuchten aufstellen und entfernen**
Absperrzaun- bzw. -gitter mit Warnleuchten nach Unterlagen des AG einschl. der erforderlichen Tore und Pfosten standsicher aufstellen,
während der Bauzeit vorhalten und unterhalten sowie nach Beendigung der Bauzeit entfernen.
Das evtl. erforderliche Umsetzen des Absperrzaunes wird
gesondert vergütet.
70 v.H. des Preises werden nach Aufstellen, der Rest
nach Entfernen des Absperrzaunes vergütet.
Zaunfeldhöhe mind. 1,00 m entsprechend den technischen Lieferbedingungen der Bundesanstalt für Straßenwesen (BASt) sowie der RSA (akutelle Fassung).
Absperrzaun aus Stahlgitter-Fertigteilen oder Kunststoff.
Menge: 100,000 m

**1.60 Absperrzaun mit Warnleuchten umsetzen**
Den Absperrzaun nach Fortschritt und Erfordernis umsetzen.
Menge: 100,000 m

**1.70 Befahrbarkeit Grundstücke**
Anliegerverkehr, Zugang und Zufahrt der Grundstücke sichern.
Während des Bauzeitraumes ist die ständige Begeh- und
Befahrbarkeit der anliegenden Grundstücke für die Anlieger, Versorgungsfahrzeuge, Krankenwagen und Feuerwehr durch den AN zu gewährleisten.
In der Leistung enthalten sind die Erdarbeiten,
sämtliche zwischenzeitlichen Anpassungsarbeiten,
zusätzlichen Grabenverfüllungen sowie die Befestigung
der Zufahrten mit Betonrecycling o.ä. Material.
Zum Leistungsumfang gehört auch der Rückbau nach
Nutzungsende, Entfernung des Materials von der
Baustelle sowie dessen Verwertung nach Wahl des AN.
Menge: 4,000 St

**1.80 Erstvermessung im Auftrag des AG**
Katalog-Nr. 101.000002.E
Erstvermessung im Auftrag des Auftraggebers (AG).
Erstvermessung und Absteckung der Hauptachsen,
Haupttrassen usw. einschl. Absteckung der
Grundstücksgrenzen und ggf. Einrichtung sonstiger
Bezugspunkte (lage- und hoehenmaessig) nach Absteckplan
auf der Grundlage der DIN 18710-3 -Ingenieurvermessung,
Teil 3- Absteckung bzw. nach Angaben des AG, einschl.
Vermarkung und Dokumentation,
für alle Leistungen dieses Bauabschnitts.
Menge: 1,000 Psch

**1.90 Bestandsvermessung**
Bestandsvermessung - anteilig für dieses Teilobjekt.
Als Grundlage für die Abrechnung ist nach Fertigstellung des Objektes eine Bestandsvermessung durchzuführen und mit der Schlussrechnung zu übergeben.

Zu den Leistungen gehören:
- Einholen von Informationen und Beschaffen von
  Unterlagen über die Örtlichkeit und das gebaute Objekt
- Beschaffen vermessungstechnischer Unterlagen
- Ortsbesichtigung
- schriftliches Einholen von Genehmigungen zum Betreten
  von Grundststücken und für anordnungsbedürftige
  Verkehrssicherheitsmaßnahmen
- Erstellen von Punktbeschreibungen und Einmessskizzen
- Topographische Geländeaufnahme einschl. der Erfassung
  von Zwangspunkten
- Erstellen von Plänen mit Darstellen der Situation im
  Planungsbereich einschließlich der Einarbeitung der
  neu errichteten Anlagen
- Darstellung der Höhen in Punktform
- Graphisches Eintragen von Kanälen, Leitungen, Kabeln
  und unterirdischen Bauwerken, welche neu errichtet
  wurden.
  Dies gilt auch für die Straßenbeleuchtung. Hier sind
  die Unterlagen von der Firma  einzuholen und in die
  digitalen Unterlagen in gesonderten Layern
  einzuarbeiten.
- Polygonpunkte sind herzustellen, Festlegungsrisse sind
  anzufertigen und zu übergeben
- Flächen sind baustoff- und abschnittsabhängig farbig
  anzulegen und zu beschriften einschl. Umfangs- und
  Flächenangabe, Eckpunkte sind zu nummerieren
- Längenbezogene Bauteile sind ebenfalls baustoff- und
  abschnittsabhängig darzustellen. Eck-, Anfangs- und
  Endpunkte sind zu nummerieren.
- Alle Flächen- und Bauteillängen sind in gesonderten
  Polygonlisten zu berechnen und nach Anforderungskatalog abschnittsbezogen zu summieren.
- Das Höhensystem ist DHHN 2016.
- Das Lagesystem ist ETRS 89.

Die Vermessung ist bauteil- und abschnittsbezogen nach Angabe des AG zu untergliedern. Das heißt, der AG übergibt einen Anforderungskatalog für die Unterteilung der Baubereiche und Bauteile in der zeichnerischen Darstellung.
Dies dient der späteren Teilung der Baukosten.
Pläne in Papierform sind im Maßstab 1:250 zu erstellen.
Bei Bauwerken sind diese auf 1:100 als zusätzliche Detailpläne zu vergrößern und je 2-fach auszuliefern.
Im Anforderungskatalog können auch Detailpläne verlangt werden.
Für die Form gilt die RAS Verm. Pkt 6.2.

Für die Durchführung der Vermessungsleistungen gilt:
- E DIN 18710-1 - Ingenieurvermessung - Teil 1:
  Allgemeine Anforderungen (Entwurf).
- ALK-Richtlinie des Landes Brandenburg in Verbindung
  mit UMT-Abbildung unter Anwendung des OBAK und
  OSKA  des Landes Brandenburg.
- Informationstechnische Richtlinie Datenaustausch /
  Vermessung  welche beim AG  eingesehen werden kann.

Die Darstellung von Leitungen richtet sich nach DIN 2425. Die Genauigkeit der Vermessung richtet sich nach der Richtlinie für die Anlage von Straßen, Teil Vermessung RAS-Verm (Aktuelle Ausgabe)

Straßen sind mit einer Kilometrierung zu versehen, die der Kilometrierung des AG Straßenkatasters entspricht. Hierzu erforderliche Unterlagen hat der Vermesser zu beschaffen. Alle anfallenden Gebühren sind Bestandteil der Leistung.

Bestandsunterlagen für den Rohrleitungsbau für Bauwerke, Rohrleitungen, Schächte und sonstigen Einbauteile (lage- und hoehenmaessig) einschl. Herstellung von Bestandsplänen M. 1:250 gem. Vorgaben des AG.

Übergabe der Bestandspläne in Papierform in 2-facher Ausfertigung. Die Ergebnisse der Vermessung sind digital aufzubereiten und auf einem geeigneten Datenträger an den AG zu übergeben.

Als Dateiformate sind zu liefern auf Datenträger USB in archivierbarer Schutzhülle (heftbar) : DXF (3D) und PDF.

Mit der Übergabe der Bestandsdokumentation gehen
sämtliche Nutzungsrechte der verarbeiteten und
aufbereiteten Daten an den AG über.
Menge: 1,000 Psch

**1.100 Dokumentation zur Schlussrechnung**
Dokumentation zur Schlussrechnung.
Übergabe der Schlussdokumentation an den AG  gemäß den Anforderungen des AG.
Die Schlussdokumentation muss ferner die Anforderungen der Gliederung des Aufmaßes erfüllen.
Die konkreten Anforderungen sind vor Baubeginn mit den
Genannten abzustimmen.

Die Dokumentation ist dem AG zur Abnahme 1-fach in gesonderten Sammelmappen zu übergeben, einschl. der Aufmaße, Abrechnungspläne und Protokolle über die Gütekontrolle wie (Eigenüberwachung, Eignungs- und Kontrollprüfungen, Verdichtungsnachweise, Dichtigkeitsprüfungen usw.)

Bauausführung, Aufmaß und Abrechnung der Baumaßnahme muss den ausgewiesenen Abschnitten erfolgen.

Aufmaße, Abrechnung/ Abrechnungspläne einschließlich Mengenermittlungen sind zu erstellen.

Die Leistungsabgrenzungen sind jeweils vorher mit dem AG
abzustimmen.

Die Nichteinhaltung dieser Anforderungen und eine unvollständige Dokumentation stellen einen Hinderungsgrund zur Begleichung der Schlussrechnung dar.
Menge: 1,000 Psch

**1.110 Aufmaß, Abrechnung, Schlussdok.(Zul)**
Aufmaß, Abrechnung, Schlussdokumentation für
Grundstückszufahrten - grundstücksbezogen - als Zulage
zur Vorposition, d.h. für jedes Grundstück ist ein gesondertes Aufmaßblatt zu erstellen.
Menge: 4,000 St

**1.120 Sicherung Elektro- und Telekommunikationskabel (quer)**
Sicherungsmaßnahmen für Elektro- und Telekommunikationskabel und deren Schutzverrohrung bei Kreuzungen
mit neu zu verlegenden Kabel und Leitungen ausführen.
Mit der Vergütung dieser Position sind alle
Erschwernisse beim Baugrubenverbau, beim Bodenaushub,
bei der Kabel- und Leitungsverlegung usw. abgegolten.
Handschachtung ist zu berücksichtigen.
Abrechnungsstandard je abzurechender Sicherung sind
ausschließlich die vom AN anzufertigenden Einmessskizzen mit Höhen- und Lageeinmessung der aufgefundenen
Anlagen und mindestens ein aussagekräftiges Foto.
Menge: 4,000 Stck

**1.130 Sicherung Elektro- und Telekommunikationskabel (längs)**
Sicherungsmaßnahmen für Elektro- und Telekommunikationskabel und deren Schutzverrohrung in Bereichen
parallel zu Kabel und Leitungen ausführen.
Längs im Kabel- bzw. Leitungsgraben verlaufende
Elektro- und Telekommunikationskabel unabhängig vom
Durchmesser und der Verlegetiefe freilegen und
aufhängen bzw. unterstützen oder verschieben und vor
Beschädigungen sichern. Anschließend wieder
ordnungsgemäß einlegen und abdecken.
Mit der Vergütung dieser Position sind alle
Erschwernisse beim Baugrubenverbau, beim Bodenaushub,
bei der Kabel- und Leitungsverlegung usw. abgegolten.
Handschachtung ist zu berücksichtigen.
Abrechnungsstandard sind ausschließlich die vom AN
anzufertigenden Einmessskizzen mit Höhen- und
Lageeinmessung der aufgefundenen Anlagen und mehrere
aussagekräftige Fotos über die gesamte Länge der
Sicherungsmaßnahme.
Menge: 400,000 lfdm

**1.140 Sicherung TW- und Gasleitung (quer)**
Sicherungsmaßnahmen für TW- und Gasleitungen bis DN 200
und deren Schutzverrohrung bei Kreuzungen mit neu zu
verlegenden Kabel und Leitungen ausführen.
Mit der Vergütung dieser Position sind alle
Erschwernisse beim Baugrubenverbau, beim Bodenaushub,
bei der Kabel- und Leitungsverlegung usw. abgegolten.
Handschachtung ist zu berücksichtigen.
Abrechnungsstandard je abzurechender Sicherung sind
ausschließlich die vom AN anzufertigenden Einmessskizzen mit Höhen- und Lageeinmessung der aufgefundenen
Anlagen und mindestens ein aussagekräftiges Foto.
Menge: 4,000 Stck

**1.150 Sicherung TW- und Gasleitung (längs)**
Sicherungsmaßnahmen für TW- und Gasleitungen bis DN 200
und deren Schutzverrohrung in Bereichen parallel zu
Kabel und Leitungen ausführen.
Längs im Kabel- bzw. Leitungsgraben verlaufende TW- und
Gasleitungen bis DN 200 unabhängig von ihrer
Verlegetiefe freilegen und aufhängen bzw. unterstützen
oder verschieben und vor Beschädigungen sichern.
Anschließend wieder ordnungsgemäß einlegen und
abdecken.
Mit der Vergütung dieser Position sind alle
Erschwernisse beim Baugrubenverbau, beim Bodenaushub,
bei der Kabel- und Leitungsverlegung usw. abgegolten.
Handschachtung ist zu berücksichtigen.
Abrechnungsstandard sind ausschließlich die vom AN
anzufertigenden Einmessskizzen mit Höhen- und
Lageeinmessung der aufgefundenen Anlagen und mehrere
aussagekräftige Fotos über die gesamte Länge der
Sicherungsmaßnahme.
Menge: 400,000 lfdm

**1.160 Suchschachtungen 1,50x0,60x1,00m Maschinenschachtung mit Foto!**
Suchschachtung vor Baubeginn bzw. bei Aufbrucharbeiten zum eindeutigen Auffinden von Kabel,
Ver- und Entsorgungsleitungen, in Maschinenschachtung ausführen.
LxBxH = 1,50x0,60x1,00m,
Anlage oberirdisch markieren, einmessen
Einmessskizze einschl. Foto anfertigen,
Suchgraben lagenweise verfüllen und verdichten.
Abrechnungsstandard je abzurechender Suchschachtung
sind ausschließlich die vom AN anzufertigenden
Einmessskizzen mit Höhen- und Lageeinmessung der
aufgefundenen Anlagen und mindestens ein
aussagekräftiges Foto.
Nur nach Anweisung der ÖB ausführen!
Menge: 20,000 St

**1.170 Suchschachtungen 1,50x0,60x0,80m Handschachtung mit Foto!**
Suchschachtung vor Baubeginn bzw. bei Aufbrucharbeiten zum eindeutigen Auffinden von Kabel,
Ver- und Entsorgungsleitungen, in Handschachtung ausführen.
LxBxT = 1,50x0,60x0,80m.
Anlage oberirdisch markieren, einmessen
Einmessskizze einschl. Foto anfertigen,
Suchgraben lagenweise verfüllen und verdichten.
Abrechnungsstandard je abzurechender Suchschachtung
sind ausschließlich die vom AN anzufertigenden
Einmessskizzen mit Höhen- und Lageeinmessung der
aufgefundenen Anlagen und mindestens ein
aussagekräftiges Foto.
Nur nach Anweisung der ÖB ausführen!
Menge: 20,000 St

### 2 VERKEHRSSICHERUNG

*Hinweis: Für die Verkehrssicherung und ggf. Ausschilderung der*
Die Verkehrssicherung bezieht sich auf die genannten Straßen im Baubereich und die dazugehörigen Anschlussbereiche!

Hierbei sind die räumliche Trennungen und Entwfernungen der Straßen zu berücksichtigen. Zusätzliche Leistung wie z. B. für das Umsetzten aller erforderlicher Verkehrssicherungen etc. werden nicht vergütet und sind in den entsprechenden Positionen mit zu berücksichtigen.

**2.10 Verkehrssicherung Verkehrszeichen, Umleitungspläne**
Alle erforderlichen Verkehrszeichen- und Umleitungspläne für die Baumaßnahme (alle Straßen) aufstellen und bei der zuständigen Verkehrsbehörde genehmigen lassen. Ge-nehmigte Pläne in 2facher, farbiger Ausfertigung dem AG und der öBL vor Baubeginn übergeben. Gebühren für die Verkehrsrechtliche Anordnung sind in den Einheitspreis einzurechnen. Weitere Gebühren für zusätzliche oder während der Bauzeit neue Verkehrsrechtliche Anordnungen z. B. bei Änderungen der Eckdaten für Bauzeiten in einzelnen Abschnitten werden nicht gesondert vergütet.
Menge: 1,000 psch

**2.20 Verkehrssicherung Vollsperrung**
Verkehrseinrichtung für Vollsperrung (unter Auf-rechterhaltung des Anliegerverkehrs, einschl. Fußgänger) über vorhandenen Straßen einschließlich erforderlicher halbseitiger Sperrungen an Einmündungen an den Baufeldenden gemäß Lageplänen.
Alle erforderlichen Verkehrsschilder, Schutzeinrichtungen, Absperrbaken, Absperrzäune, etc. gemäß  StVO, RSA/95, BABSI u.ä. Vorschriften und einschlägiger Richtlinien bzw. nach Angabe der zuständigen Behörden aufbauen, ständig unterhalten und ständig betreiben, ggf. umsetzen und abbauen.
60% der Pauschale werden nach betriebsfertigem Aufbau und der Rest nach Abbau der Verkehrseinrichtungen berechnet.
Erstellen eines mit dem AG und dem Straßen-verkehrsbehörde abzustimmenden Beschilderungsplans, einschl. aller erforderlichen Kosten.
Den Anliegern ist die Möglichkeit einzuräumen, ihre Grundstücke zu Fuß immer und je nach Baufortschritt (insbesondere Kanalbauarbeiten) mit PKW täglich morgens und abends zu erreichen.
Einschl. der dafür notwendigen Behelfszufahrten. Abrechnung in gesonderter Position.
Menge: 1,000 psch

**2.30 Verkehrssicherung innerhalb der Baustelle**
Einrichtungen zur Verkehrssicherung und Verkehrsregelung nach StVO innerhalb des gesamten Baufeldes während der Durchführung der Bauarbeiten aufbauen, ständig unterhalten, ständig betreiben, ggf. umsetzen und abbauen.
Sicherungsmaßnahmen einschließlich der erforderlichen Einzäunung des Baugeländes ausführen.
Zur Verkehrs-/Baustellensicherung gehört auch das Auf-stellen, Umsetzen, Abbauen und stetige Vorhalten von Sicherungszäunen, stetige Sicherung von Gruben und Absturzgefährdungen.
60% der Pauschale werden nach betriebsfertigem Aufbau und der Rest nach Abbau der Verkehrssicherungs-einrichtungen berechnet.
Ausführung nach vom AN vorgelegten Verkehrszeichenplan.
Beantragung der entsprechenden Genehmigung, einschl. aller erforderlichen Kosten.
Menge: 1,000 psch

**2.40 Sperrmaßnahme und Herrichtung der Umleitungsstrecke (Zul)**
Zulage zur Verkehrssicherung!
Zum Leistungsumfang gehören:
Verkehrszeichen- und Sperrpläne einschl. Genehmigungsverfahren, verkehrstechnischer Herrichtung und Ausschilderung der Umleitungsstrecke mit allen damit verbundenen Aufwendungen wie: vorübergehende Markierung, Auf- und Abbau der Absperr- und Leiteinrichtungen, Verkehrszeichen und sonstige Beschilderung nach Regelplan / Verkehrszeichenplan sowie Rückbau einschl. Beseitigung eventueller Schäden, die durch den Umleitungsverkehr entstanden sind.
6O v.H. der Pauschale werden nach betriebsfertigem Aufbau, der Rest nach Abbau der Verkehrssicherungseinrichtungen berechnet.
Anlage Skizze/Entwurf Umleitungsstrecke.
Menge: 1,000 Psch

**2.50 Verkehrslenkungstafeln, Plantafeln (Zul)**
Zulage zur Verkehrssicherung!
Verkehrslenkungstafel bzw. Planskizze-Tafel nach VaO aufbauen und abbauen.
VZ 458 Planskizze, Ausführung nach RUB.
mind.RA2.
Aufstellvorrichtung nach statischen und konstr. Erfordenissen.
Vorübergehende Verkehrssicherungmaßnahmen durchführen.
70c.H. des Preises werden nach Aufbau, der Rest nach Abbau vergütet.
Aufstellung neben Fahrbahnrand.
Aufstellhöhe über Verkehrsfläche 2,20 m.
Menge: 4,000 St

**2.60 Ankündigung Umleitung VZ 455.1 (Zul)**
Zulage zur Verkehrssicherung!
VZ 455.1 Ankündigung oder Fortsetzung der Umleitung
nach VaO aufbauen und abbauen.
Richtungsangaben gem. VaO.
Ausführung nach RUB.
mind.RA2.
Aufstellvorrichtung nach statischen und konstr. Erfordenissen.
Vorübergehende Verkehrssicherungmaßnahmen durchführen.
70c.H. des Preises werden nach Aufbau, der Rest nach Abbau vergütet.
Aufstellung neben Fahrbahnrand.
Aufstellhöhe über Verkehrsfläche 2,20 m.
Menge: 12,000 St

**2.70 Ankündigung Umleitungswegweiser VZ 454 (Zul)**
Zulage zur Verkehrssicherung!
VZ 454 Umleitungswegweiser
nach VaO aufbauen und abbauen.
Richtungsangaben gem. VaO.
Ausführung nach RUB.
mind.RA2.
Aufstellvorrichtung nach statischen und konstr. Erfordenissen.
Vorübergehende Verkehrssicherungmaßnahmen durchführen.
70c.H. des Preises werden nach Aufbau, der Rest nach Abbau vergütet.
Aufstellung neben Fahrbahnrand.
Aufstellhöhe über Verkehrsfläche 2,20 m.
Menge: 4,000 St

**2.80 Verkehrsumleitung Kontrolle, Wartung, Unterhaltung**
Ständige Kontrolle, ständige Wartung und ständige Unterhaltung der Verkehrsumleitungsstrecke und der Verkehrssicherungselemente gemäß ZTV-SA und nach Auflagen der unteren Verkehrsbehörde.
Protokolle mit Datum, Uhrzeit, Name Kontrolleur, regelmäßig zum Baurapport vorlegen.
Menge: 93,000 d

**2.90 Sicherung ELT-Aussenschrank, KKV und Trafo im Nebenbereich**
Vorh. ELT-Aussenschrank,KKV und Trafo im Nebenbereich
gegen Beschädigung während der Bauphase mit geeigneten
Maßnahmen schützen.
Einschl. aller dafür notwendigen Materialien.
Menge: 1,000 Stck

**2.100 Sicherung ELT-Beleuchtung**
Vorh. ELT-Beleuchtungsanlage im Nebenbereich
gegen Beschädigung während der Bauphase mit geeigneten
Maßnahmen schützen. Einschl. aller dafür notwendigen Materialien.
Menge: 4,000 Stck

**2.110 Koordinierung mit Anwohnern und Gewerbebetrieben**
Koordinierung der Bauarbeiten mit den Anwohnern und Gewerbetreibenden (insbesondere Forstwirtschaft, Landwirtschaft) durch die Bauleitung. In dieser Position sind insbesondere die Absprachen zu Vollsperrungen zu berücksichtigen.
Menge: 1,000 psch

**2.120 Grenzsteine sichern**
*** Bedarfsposition mit GB
vorhandene Grenzsteine einmessen, ausbauen, wahrend der gesamten Bauzeit sichern und bei Fertigstellung an ursprünglicher Lage wieder einbauen.
Menge: 1,000 St

*Hinweis: Erdarbeiten Umleitungsstrecke: Länge rd. 1,5 km, außerhalb Baustelle bei Sankt Jürgen*
Erdarbeiten Umleitungsstrecke Forstweg / Waldweg:
Länge rd. 1,5 km.
Lage außerhalb der Baustelle; nahe bei Sankt Jürgen.
Annahme: 50% der Fläche erforderlich.
Abrechnung erfolgt nach Lieferschein!

**2.130 Beweissicherung - allgemein Waldweg / Forstweg**
Begehung Forstweg/Waldweg zur Beweissicherung / Bestandsaufnahme vor Beginn der Arbeiten durchführen.
Die Strecke istgemeinsam unter Beteiligung des AG und ggf. weiterer Baulastträger zu begehen.

Zum Leistungsumfang des AN gehören:
Fotodokumentation mit Aufnahmen der angrenzenden Häuser (Fassaden), Randbereiche, Bäume, Zäune, Einfriedungen, vorhandene Einbauten, vorhandene Ausstattungen (Masten, Lampen, etc.)  und sonstigen Bauwerke, einschl. Protokollierung der Begehung mit Darlegung objektspizifischer Besonderheiten.
Dokumentationsunterlagen herstellen und dem AG übergeben: 1 x in Papierform (Fotoformat 9x13 cm, matt), 1 x auf USB. Anzahl der Fotos: mind. 50 St.

Länge der Herrichtung der Umleitungsstrecke durch den Wald/Forstweg: 1,5 km.
Menge: 1,000 psch

**2.140 Befestigung Waldweg / Forstweg**
Schottetragschicht aus gebrochenen natürlichen Gesteins 0/45 mit Feinabdeckung.

Vorh. Feldweg teilweise geschottert; Einbau dient der Verbesserung der Umfahrung, Schlaglöcher ausfüllen, ggf. Bereich verbreitern.

Einbaudicke für: Umleitungsstrecke 20 cm. Mehrlagiger Einbau.
Verdichtungswert auf der Oberfläche Ev2 mind. 120 MPa
Einschließlich Verdichtungsarbeiten ausführen.

Abrechnung nach Lieferscheine Tonnage.

Länge der Herrichtung der Umleitungsstrecke durch den Wald/Forstweg: 1,5 km.
Breite variiert, jedoch mind. 3,50 m, vereinzelt Ausweichstellen mit einer Breite von 6,00 m bis zu einer Länge von 25 m (geschätzt 4 Ausweichstellen).
Menge: 1011,000 t

**2.150 Zulage Unterthaltung der Umleitung Ausbessern**
Zulage zur Pos. vor; Ausbesserungsarbeiten durchführen; Material liefern, einbauen, verdichten (entstandene Schlaglöcher, etc.)
Nach Absprache und auf Anweisung des AG einbauen
Menge: 253,000 t

**2.160 Zulage Unterhaltung der Umleitung Wässern**
Zulage zur Pos. vor: wässern (gegen Staubentwicklung).
Nach Absprache und auf Anweisung des  AG.
Abgerechnet wird nachtatsächerlicher benässter  Fläche; die Fläche ist vorher mit dem AG festzuhalten.
(Annahme: 10 Vorgänge x 5.550 m² = 55.550 m²)
Menge: 55500,000 m²

### 3 KONTROLLPRÜFUNGEN

**3.10 Plattendruckvers. f.Kpruefg.durchf.**
Plattendruckversuch nach DIN 18 134 fuer Kontrollpruefung nach Angabe des AG durchfuehren einschliesslich Bereitstellung saemtlicher Geraete sowie
Nachweisführung, Auswertung und Darstellung der
Messergebnisse.
(hier Tragschicht)
Menge: 2,000 St

**3.20 Gegengewicht f. Kpruefg.bereitst. Plattendrversuch.**
Belastungsfahrzeug als Gegengewicht (z.B. ausreichend
beladener Lkw) bei Kontrollpruefungen bereitstellen
fuer Plattendruckversuch nach DIN 18 134.
Menge: 4,000 h

**3.30 Dynamischer Plattendruckversuch nach TP-BF Teil B 8.3 für Kontrollprüfung durchführen.**
Dynamischer Plattendruckversuch nach TP-BF Teil B 8.3
(Dynamische Fallplatte) für Kontrollprüfung
durchführen, einschl. Nachweisführung und Auswertung.
(hier Planum, Frostschutzschicht, Schottertragschichten)
Menge: 12,000 St

**3.40 Probeentnahme und Analytik aus Aufbruchasphalt**
Aus den anstehenden bzw. aufgebrochenen Asphalttrag- und Deckschichten sind Materialproben zu entnehmen. Die Probenahme erfolgt fachgerecht, unter Berücksichtigung der Schichtdicken und der homogenen Materialbereiche, gemäß den anerkannten Regeln der Technik.

Die entnommenen Proben sind einem zugelassenen und zertifizierten Untersuchungsunternehmen zu übergeben. Die analytische Untersuchung erfolgt in Anlehnung an LAGA M20 hinsichtlich der Wiederverwertbarkeit, insbesondere auf:

- PAK (Polyzyklische Aromatische Kohlenwasserstoffe)
- Phenole

Das Untersuchungsergebnis ist vollständig, prüffähig und mit allen relevanten Kennwerten zu liefern. Es dient der stofflichen Einordnung und der Zuordnung.

Hinweis:
Sollte der Aufbruch gemäß der Analytik eine abweichende Verwertungsklasse gegenüber der ausgeschriebenen Einstufung aufweisen, ist die weitere Vorgehensweise zwingend mit der örtlichen Bauüberwachung (Bü) sowie dem Auftraggeber (AG) abzustimmen. Erst nach dieser Abstimmung erfolgt die endgültige Zuordnung zu den entsprechenden Verwertungs‑ oder Entsorgungswegen.

Alle Kosten für:
- Probenahme,
- Verpackung,
- Transport zum Labor,
- Laboruntersuchung,
- Dokumentation und Ergebnisübermittlung
- sowie Bewertung
sind im Einheitspreis enthalten.

Die Bewertung umfasst insbesondere:
- Prüfung der PAK-Gehalte,
- Prüfung der Phenol-ehalte,
- Abgleich mit den geltenden Grenz‑ und Zuordnungswerten,
- Zuordnung zu den entsprechenden Materialklassen und Entsorgungs- bzw. Verwertungswegen.
Menge: 2,000 St

**3.50 Einzelprobe entnehmen nach EBV**
Probe nach DIN EN ISO 22475-1 gemäß den Unterlagen des Auftraggebers entnehmen, verpacken, bezeichnen und lagern. Liefern der erforderlichen Probeneinhüllungen / Probebehälter.

Die Probenahme erfolgt aus Haufwerken auf der Bereitstellungsfläche. Der Baugrund umfasst:
- Bodenmaterial,
- Baggergut,
- Recyclingbaustoffe aus Erdbewegungen.

Probenahme gemäß Ersatzbaustoffverordnung (EBV):
- Entnahme von Einzelproben je 250 m³,
- Herstellung von Mischproben,
- Durchführung ausschließlich durch einen Probenehmer mit Fach‑ und Sachkunde nach EBV.

Die Leistung umfasst:
- Bereitstellung aller erforderlichen Geräte und Hilfsmittel,
- fachgerechtes Entnehmen, Homogenisieren und Verpacken der Proben,
- eindeutige Kennzeichnung (Materialart, Ort, Datum, Volumen, Lage),
- Zwischenlagerung der Proben gemäß Normanforderungen,
- Dokumentation der Probenahme (Protokoll, Lageangaben, Materialbeschreibung),
- Übergabe der Proben an den AG bzw. das beauftragte Labor.
Menge: 11,000 St
Nachtrag: 0
Nachtragsstatus: erkannt

**3.60 Laboranalytik Materialklasse nach Ersatzbaustoffverordnung**
Die entnommenen Proben aus Bodenmaterial, Baggergut sowie Recyclingbaustoffen sind durch ein zugelassenes und zertifiziertes Untersuchungsunternehmen gemäß den Anforderungen der Ersatzbaustoffverordnung (EBV) zu analysieren.

Die Analytik umfasst insbesondere:
- Eluat-Analysen gemäß EBV (u. a. Schwermetalle, Salze, organische Parameter),
- Feststoffanalysen (u. a. TOC, Glühverlust, Korngrößenverteilung),
- PAK-Analytik nach LAGA M20,
- weitere EBV-relevante Parameter gemäß Materialklasse.

Die Untersuchung dient der stofflichen Einordnung, der Zuordnung zu EBV-Materialklassen (z. B. BM-0, BM-0*, BM-1, BM-2, BM-3, BM-4, BM-5) sowie der Festlegung der zulässigen Verwertungs‑ oder Einbauwege.

Die Laborberichte müssen vollständig, prüffähig und enthalten:
- alle Messwerte,
- Grenzwertvergleiche gemäß EBV,
- Zuordnung der Materialklasse,
- Hinweise zur Verwertbarkeit oder erforderlichen Entsorgung.
Menge: 11,000 St

**3.70 Dokumentation Probeentnahmen**
Erstellen der Probenahmeprotokolle gemäß den Vorgaben der EBV und LAGA, einschließlich vollständiger Dokumentation der Probenahme (Ort, Datum, Material, Volumen, Lage, Probennummer, Probenehmer, Verfahren, Fotos, Besonderheiten).

Erstellen eines Untersuchungsberichtes mit Darstellung der Ergebnisse, einschließlich:
- Beschreibung der Probenahme,
- Darstellung der Untersuchungsergebnisse,
- tabellarische und grafische Aufbereitung,
- Fotodokumentation,
- Bewertung gemäß EBV/LAGA-Vorgaben,
- eindeutige Zuordnung der Proben zu den jeweiligen Materialchargen.

Übergabe der Unterlagen:
- Gedruckte Version: 2‑fach in Papierform,
- Digitale Version: PDF auf USB-Stick,
- Vollständige digitale Datenstruktur gemäß Vorgaben des AG.

Die Leistung umfasst alle erforderlichen Nebenleistungen wie Datenaufbereitung, Formatierung, Zusammenstellung der Dokumentation, Beschaffung von Datenträgern, sowie die Übergabe an den Auftraggeber.
Menge: 1,000 psch
Nachtrag: 0
Nachtragsstatus: erkannt

### 4 HILFSLEISTUNGEN

**4.10 Transport aller Müll-/Reststoffbehälter bis 0,5 km (Anzahl Grundstücke: 4 St.)**
Transport aller Tonnen, Container und sonstigen Behälter für Hausmüll, Papier, Bioabfall, Grünabfall, Glas, Kunststoffe (gelbe Tonnen / gelbe Säcke) usw. vom Grundstück der jeweiligen Bewohner zum geplanten Sammelplatz einschl. Rücktransport der leeren Behälter.
Dauer: für die gesamte Bauzeit.
Mittlere Entfernung bis 0,5 km.
Abfuhrtermine, Haushalte, Firmen, Tonnen/ Behälter usw. nach Angaben des AG.
Anzahl der Grundstücke: 4 St.
Menge: 1,000 psch

**4.20 Beweissicherung - allgemein**
Begehung von Straßen und Wegen im Umfeld der
Baustelle zur Beweissicherung / Bestandsaufnahme vor Beginn der Arbeiten durchführen.
Die Strecken sind gemeinsam unter Beteiligung des AG und ggf. weiterer Baulastträger zu begehen.

Zum Leistungsumfang des AN gehören:
Fotodokumentation mit Aufnahmen der angrenzenden Häuser (Fassaden), Randbereiche, Bäume, Zäune, Einfriedungen, vorhandene Einbauten, vorhandene Ausstattungen (Masten, Lampen, etc.)  und sonstigen Bauwerke, einschl. Protokollierung der Begehung mit Darlegung objektspizifischer Besonderheiten.
Dokumentationsunterlagen herstellen und dem AG übergeben: 1 x in Papierform (Fotoformat 9x13 cm, matt), 1 x auf CD/DVD.
Menge: 1,000 psch

**4.30 Beweissicherung - Gebäude**
Anfertigung einer Beweissicherungsdokumentation an Gebäuden durch öffentlich bestellten und vereidigten Gutachter.
Grundstücke bebaut mit Wohnhaus und Nebengelaß.
Beweissicherungsdokumentation gemß gutachterlichten Richtlinien.
Abgerechnet wird die Anzahl der begutachteten Grundstücke.
Bilden mehrere kleine Flurstücke eine Nutzungseinheit, werden diese als ein Grundstück abgerechnet. Sind mehrere Nutzungseinheiten auf einem großen Flurstück vorhanden, zählt jede Nutzungseinheit als ein Grundstück.
Anzahl der Grundstücke: 4 St..
Menge: 1,000 psch

### 5 WURZELSTUBBEN

**5.10 Wurzelstöcke fräsen DU über 0,5 bis 0,75 m**
Vorhandene Wurzelstöcke fräsen.
Stammdurchmesser über 0,5 bis 0,75 m.
Wurzellöcher mit geeignetem Boden verfüllen. Boden
liefern.
Wurzelstöcke aufnehmen, von der Baustelle entfernen, und einer Verwertung nach Wahl des AN zuführen.
Menge: 1,000 St

**5.20 Wurzelstöcke fräsen DU über 0,75 bis 1,0 m**
Vorhandene Wurzelstöcke fräsen wie vor, jedoch Stammdurchmesser
über 0,75 bis 1,0 m.
Menge: 11,000 St

**5.30 Wurzelstöcke fräsen DU über 1,0 bis 1,50 m**
Vorhandene Wurzelstöcke fräsen wie vor, jedoch Stammdurchmesser
über 1,0 bis 1,5 m.
Menge: 3,000 St

### 6 BAUMSCHUTZ

**6.10 Baumschau vor Baubeginn**
Baumschau vor Baubeginn,
der AN lädt zu einer gemeinsamen Baumschau mit dem AG
ein und protokolliert die Ergebnisse.
Zeitpunkt des Termins: nach Achsabsteckung und vor
Beginn der Bauarbeiten.
Der AG ist rechtzeitig, 1 Woche vor geplantem Termin,
zu informieren bzw. einzuladen.
Menge: 1,000 Psch

**6.20 Baumpflegerische Begleitung,**
Baumpflegerische Begleitung,
Einsatz eines ausgebildeten Baumpflegers
während der Dauer sämtlicher Erdarbeiten im
Kronenbereich der Bäume.
In der Pauschale ist die Gestellung eines
Stationswagens, Motorsäge sowie die Lieferung
von Schattierungsjute, wundverschluss- und
kallusfördernder
Mittel enthalten. Der Einsatz von Kompressor mit
Drucklanze einschl. Zugmaschine zum Freilegen von
Wurzelläufen ist ebenfalls enthalten.
Abrechnung nach Anzahl der zu schützenden Bäume.
Menge: 1,000 St

**6.30 Schutz für Baumstamm herstellen StU bis 50 cm**
*** Grundposition ZZ 1.0
Schutz für Baumstamm durch Mantel mit Polsterung herstellen und während der Bauzeit stetig vor- und unterhalten.
Der Mantel darf den Baumstamm und die Wurzelanläufe
nicht berühren.
Stammumfang bis 50 cm.
Polsterung des Stammes nach Wahl des AN.
Mantel aus Brettern, 24 mm dick, lückenlos befestigen.
Mantelhöhe mindestens 2,00 m.
Schutz nach Beendigung der Bauarbeiten abbauen und entfernen.
Menge: 5,000 St

**6.40 Schutz für Baumstamm herstellen StU ü. 50-100 cm**
*** Grundposition ZZ 2.0
Schutz für Baumstamm durch Mantel mit Polsterung herstellen wie vor, jedoch f. Stammumfang über 50 bis 100 cm.
Menge: 11,000 St

**6.50 Schutz für Baumstamm herstellen StU ü.100-150 cm**
*** Grundposition ZZ 3.0
Schutz für Baumstamm durch Mantel mit Polsterung herstellen wie vor, jedoch f. Stammumfang über 100 bis 150 cm.
Menge: 5,000 St

**6.60 Schutz für Baumstamm herstellen StU ü.150-200 cm**
*** Grundposition ZZ 4.0
Schutz für Baumstamm durch Mantel mit Polsterung herstellen wie vor, jedoch f. Stammumfang über 150 bis 200 cm.
Menge: 3,000 St

**6.70 Schutz für Baumstamm herstellen StU ü.200 cm**
*** Grundposition ZZ 5.0
Schutz für Baumstamm durch Mantel mit Polsterung herstellen wie vor, jedoch f. Stammumfang über 200 cm.
Menge: 24,000 St

**6.80 Wurzelabdeckung bei Abgrab. herst.**
Bei Abgrabungen freigelegte Wurzelbereiche von Gehölzen durch Abdeckung während der Bauzeit gegen Austrocknung schützen.
Wurzeleindeckung = Matten aus Jute, Stroh o.ä. Abdeckung während der Bauzeit feucht halten.
Abdeckung vor dem Verfüllen der Abgrabung entfernen. Abdeckmaterial entsorgen. Entsorgen wird gesondert vergütet.
Menge: 100,000 m²

**6.90 Zulage Wurzelvorhang feucht halten**
Zulage zur Wurzelabdeckung
Wurzelabdeckung stetig feucht.
Abrechnung je Monat.
Wurzeleindeckung = Matten aus Jute, Stroh o.ä. Abdeckung.
Menge: 2,000 Mt

**6.100 Wurzelschnittstellen behandeln**
Wurezlschnittstelle bis 2 cm Durchmesser mit wachstumsförderdem Stoff behandeln.
Abgerechnet nach Stückszahl der Schnittstellen.
Auf Anweisgung des AG.
Menge: 192,000 St

**6.110 Boden im Wurzelbereich aufnehmen**
Boden im Wurzelbereich von Bäumen des AG aufnehmen. Verletzungen der Wurzeln vermeiden. Unvermeidbare Wurzelabtrennungen mit glattem Schnitt durchführen. Schnittwunden, Bruch- und Schürfwundungen glatt schneiden.
Boden von Hand abtragen.
Flächenhafter Abtrag bis 50 cm tief.
Breite = 75 cm
Tiefe = 50 cm
Wurzelschnittstelle bis 2 cm Durchmesser mit wachstumsfördernden Stoff behandeln.
Wurzelschnittstelle bei Durchmesser über 2 cm mit Wundbehandlungsstoff behandeln.
Boden nach Wahl des AN verwerten.
Menge: 48,000 m³

### 7 BAUMPFLEGE, HECKEN/BUSCHWERK

**7.10 Hecken und Buschwerk roden**
Hecken und Buschwerk jeder Art, einschließlich des gesamten Wurzelwerks, sind vollständig zu roden und aus dem Baufeld zu entfernen.

Die Abrechnung erfolgt nach der Breite in 1 m Höhe über dem Erdboden. Bei niedrigeren Hecken ist die größte Breite maßgebend. Diese Position gilt für:
- Breiten über 1 m bis 3 m,
- mittlere Höhe bis 3 m.

Nach der Rodung sind die entstehenden Wurzellöcher mit geeignetem Boden fachgerecht zu verfüllen und zu verdichten. Der hierfür erforderliche Boden ist vom AN zu liefern.

Die anfallenden Wurzelstöcke sind einer Verwertung nach Wahl des AN zuzuführen. Der anfallende Schlagabraum ist ebenfalls einer Verwertung nach Wahl des AN zuzuführen.

Alle Kosten für:
- Roden, Ausheben und Entfernen des Wurzelwerks,
- Abtransport und Verwertung von Wurzelstöcken und Schlagabraum,
- Lieferung und Einbau von geeignetem Boden,
- Verfüllen und Verdichten der Wurzellöcher
sind im Einheitspreis enthalten.
Menge: 350,000 m²

**7.20 Bäume kennzeichnen**
Vorhandene Bäume mittels Farbmarkierung deutlich sichtbar kennzeichnen.
Anweisungen durch den AG.
Bäume: für Lichtraumprofilschnitt und Totholz am Baum beseitigen.
bis zu 0,1m Durchmesse
Menge: 53,000 St

**7.30 Totholz am Baum beseitigen '' Baumhöhe 15-20 m Kronen-d 5-10 m Verw. Wahl AN**
StL-Nr. 091077339427
Totholz am Baum nach Unterlagen des AG beseitigen. Tote
und gebrochene Äste ab 3 cm Durchmesser abschneiden,
vorhandene Überwallungen erhalten. Abgerechnet wird
nach Stück Baum.

Baumstandort 'Seitenstreifen neben Fahrbahn und Böschung, Neigung der Fläche 1:4 bis 1:3'
Baumhöhe über 15,00 m bis 20,00 m.
Kronendurchmesser über 5,00 m bis 10,00 m.
Schnittgut der Verwertung nach Wahl des AN zuführen.
Menge: 53,000 St

**7.40 Lichtraumprofils- chnitt durchf. 4,5m ü. Fahrbahn Wundbehandlung Verw. Wahl AN**
StL-Nr. 091077311011
Lichtraumprofilschnitt durchführen. Äste erforderlichen
falls auf Astring absägen oder auf Zugast einkürzen.
Abgerechnet wird nach Stück Baum.
Höhe des lichten Raumes = 4,50 m über Fahrbahn.
Schnittflächen über 3 bis 10 cm Durchmesser vollflächig
mit Wundbehandlungsstoff versehen. Bei Schnittflächen
über 10 cm Durchmesser Wundbehandlungsstoff nur auf den
Wundrand und das angrenzende Splintholz (ca. 2 cm) auftragen.
Schnittgut der Verwertung nach Wahl des AN zuführen.
Menge: 53,000 St

### 8 STUNDENLOHNARBEITEN

*Hinweis: Stundenlohnarbeiten für Straßen- und Tiefbauarbeiten:*

**8.10 Verrechnungssatz fuer Arbeitskraft Poliere**
Stundenlohnarbeiten durch Arbeitskraefte auf Anordnung
des AG ausfuehren.
Der Verrechnungssatz fuer die jeweilige Arbeitskraft
umfasst saemtliche Aufwendungen, insbesondere den tatsaechlichen Lohn einschliesslich vermoegenswirksamer
Leistungen mit den Zuschlaegen fuer Gemeinkosten
(Sozialkassenbeitraege, Winterbauumlage und dgl.),
sowie Lohn- bzw. Gehaltsnebenkosten und Zuschlaege
fuer Ueberstunden.
Zuschlaege fuer Nacht-, Sonntags- und Feiertagsarbeit
werden gesondert verguetet.
Poliere, Schachtmeister oder dgl.
Menge: 20,000 h

**8.20 Verrechnungssatz fuer Arbeitskraft wie vor, jedoch BVA (II)**
Verrechnungssatz fuer Arbeitskr. wie vor, jedoch
Bauvorarbeiter oder dgl. (Berufsgruppe II).
Menge: 20,000 h

**8.30 Verrechnungssatz fuer Baugeraet Bagger 0,4-1,0 m3**
Stundenlohnarbeiten durch Baugeraete auf Anordnung des
AG ausfuehren.
Der Verrechnungssatz fuer das jeweilige Geraet umfasst
saemtliche Aufwendungen fuer den Einsatz, insbesondere
Geraetevorhalte- und Betriebsstoffkosten sowie saemtliche Zuschlaege einschliesslich der Kosten fuer das
Bedienungspersonal.
Der Verrechnungssatz gilt fuer das zum Zeitpunkt des
Abrufes einsatzbereit auf der Baustelle befindliche
Baugeraet.
Verguetet werden die tatsaechlich geleisteten Arbeitsstunden.
Bagger ueber 0,4 bis 1,0 m3.
Menge: 10,000 h

**8.40 Verrechnungssatz fuer Baugeraet wie vor, jedoch Frontl.L 45-75 kW**
Verrechnungssatz fuer Baugeraete wie vor, jedoch
Frontlader, luftbereift ueber 45 bis 75 kW.
Menge: 1,000 h

**8.50 Verrechnungssatz fuer Baugeraet wie vor, jedoch Ruettl.bis 0,75 t**
Verrechnungssatz fuer Baugeraete wie vor, jedoch
Flaechenruettler (Ruettelverdichter) bis 0,75 t.
Menge: 20,000 h

**8.60 Verrechnungssatz fuer Baugeraet wie vor, jedoch Schaffußwalze - 2 t**
Verrechnungssatz fuer Baugeraete wie vor, jedoch
Schaffußwalze bis 2 t.
Menge: 1,000 h

**8.70 Verrechnungssatz fuer Baugeraet wie vor, jedoch Vibr.walz.bis 5 t**
Verrechnungssatz fuer Baugeraete wie vor, jedoch
Vibrationswalze bis 5 t.
Menge: 1,000 h

**8.80 Verrechnungssatz fuer LKW Allrad-Kipp. 8 t**
Stundenlohnarbeiten durch Lastkraftwagen auf Anordnung
des AG ausfuehren.
Der Verrechnungssatz fuer den jeweiligen LKW umfasst
saemtliche Aufwendungen fuer den Einsatz des LKW, insbesondere Geraetevorhalte- und Betriebsstoffkosten
sowie saemtliche Zuschlaege einschliesslich der Kosten
fuer den Fahrer.
Der Verrechnungssatz gilt fuer das zum Zeitpunkt des
Abrufes einsatzbereit auf der Baustelle befindliche
Fahrzeug.
Verguetet werden die tatsaechlich geleisteten Arbeitsstunden nach der tatsaechlichen Nutzlast des jeweiligen
LKW (ohne Erhoehung der Nutzlaststufe fuer Sonderfahrzeuge).
LKW-Kipper mit Allradantrieb, mind. 8 t Nutzlast.
Menge: 10,000 h

*Hinweis: Stundenlohnarbeiten für Landschaftsfbauarbeiten:*

**8.90 LA-Gärtner**
*** Bedarfsposition mit GB
Landschaftsgärtner.
Menge: 10,000 h

**8.100 LA-Vorarb.**
*** Bedarfsposition mit GB
Landschaftsgärtner-Vorarbeiter.
Menge: 10,000 h

**8.110 LA-Meister**
*** Bedarfsposition mit GB
Landschaftsgärtner-Meister.
Menge: 2,000 h

### 9 AUFBRUCHARBEITEN

**9.10 Bordsteine aufnehmen Nat. 8/25 bis 18/30**
Bordsteine aufnehmen.
Bordsteine aus Naturstein, ca. 8/20 bis 18/30 cm,
als Tief- oder Hochbord in Beton oder Mörtel versetzt.
Unterbeton, ca. 15 cm dick, und Rückenstütze aufbrechen.
Wiederverwendbare Steine säubern, zum Lagerplatz des AG
fördern, abladen und stapeln.
Länge des Förderweges bis 30 km.
Nicht wiederverwendbare Bordsteine und übriges Aufbruchgut der Verwertung nach Wahl des AN zuführen.
Menge: 11,000 m

**9.20 Bordsteine aufnehmen Bet. 6/20 bis 15/30**
Bordsteine aufnehmen.
Bordsteine aus Beton, ca. 6/20  bis 15/30 cm,
als Kantenstein, Tief- , Rund- oder Hochbord in Beton oder Mörtel versetzt.
Unterbeton, ca. 20 cm dick, und Rückenstütze aufbrechen.
Sämtliche Steine und übriges Aufbruchgut der Verwertung nach Wahl des AN zuführen.
Menge: 7,000 m

**9.30 Aufbruch Pflaster aus Naturstein, Fahrbahnen verwerten nach Wahl des AN**
Pflasterdecke ohne Unterlage aufbrechen, aufnehmen und von der Baustelle entfernen..
Die Aufbruchtiefe gilt ab Oberkante Pflasterdecke.
Art  Großpflaster, Polygonalpflaster, Pflastersteine aus Naturstein.
Formate bis  ca. 18/32 cm.
Mit Fugenfüllung aus Baustoffgemisch ohne Bindemittel.
Bettung aus Baustoffgemisch ohne Bindemittel.
Unterlage aus gebrochenen u. ungebrochenen
natürlichen Gesteinskörnungen, RC-Baustoff o. ä.
Aushub Tragschicht gesonderte Position.
Aufbruchgut der Verwertung nach Wahl des AN zuführen.
Menge: 708,000 m²

**9.40 Aufbruch Pflaster aus Schlackestein, Fahrbahnen verwerten nach Wahl des AN**
wie vor, jedoch Pflasterdecke Material Schlackesteine.
Menge: 588,000 m²

**9.50 Aufbruch Pflaster aus Betonstein, Fahrbahnen, verwerten nach Wahl des AN**
wie vor, jedoch Pflasterdecke aus  Betonpflastersteine.
Steindicke bis 12 cm, Format bis 20x30 cm.
Menge: 407,000 m²

**9.60 Aufbruch Pflaster aus Betonstein, Zuwegungen,Einzelfläche, verwerten nach Wahl des AN**
wie vor, jedoch Pflasterdecke aus  Betonpflastersteine Zuwegungen, Einzelflächen bis 10 m³.
Steindicke bis 12 cm, Format bis 20x30 cm.
Menge: 3,000 m²

**9.70 Asphaltbefestigung trennen durch Schneiden, 4-12 cm**
Asphaltbefestigung geradlinig trennen.
Trennen durch Schneiden.
Dicke der Asphaltbefestigung '4-15 cm
Menge: 6,000 m

*Hinweis: Abweichende Verwertungsklassen*
Abweichende Verwertungsklassen:
Sollten die im Zuge der Baumaßnahme entnommenen und untersuchten Materialien gemäß der Analytik eine abweichende Verwertungsklasse gegenüber der ausgeschriebenen Einstufung aufweisen, ist die weitere Vorgehensweise vor Ausführung der entsprechenden Arbeiten mit der örtlichen Bauüberwachung (Bü) sowie dem Auftraggeber (AG) abzustimmen. Bis zur abschließenden Entscheidung durch Bü und AG dürfen keine Verwertungs‑ oder Entsorgungsmaßnahmen vorgenommen werden, die von der ausgeschriebenen Einstufung abweichen. Etwaige Mehr- oder Minderkosten aus der geänderten Zuordnung werden gemäß den vertraglichen Regelungen und der VOB/B gesondert behandelt.

**9.80 Asphalt aufbrechen Verwertungsklasse A**
Nicht gefährlichen Abfall aufbrechen und entsorgen. Schadstoffbelastung nach Unterlagen des AG.
n. BTR RC-StB Asphalt Verwertungsklasse A.
Asphalt auf vorhandener Pflasterdecke aus Natursteinen.
Asphaltdicke von 6 bis 12 cm
Asphaltflächen unterschiedlicher Größen auf Pflastersteinen Granit. Wahl der Technologie Aufbruch beachten.
Aufbruchgut der Wiederverwertung nach Wahl
des AN zuführen.
Menge: 456,000 m²

**9.90 Aufbruch Pflaster aus Naturstein unter Asphalt, Fahrbahnen verwerten nach Wahl des AN**
Pflasterdecke ohne Unterlage aufbrechen, aufnehmen und von der Baustelle entfernen..
Pflasterdecke unter Asphaltaufbruch.
Die Aufbruchtiefe gilt ab Oberkante Pflasterdecke.
Art  Großpflaster, Polygonalpflaster, Pflastersteine aus Naturstein.
Formate bis  ca. 18/32 cm.
Mit Fugenfüllung aus Baustoffgemisch ohne Bindemittel.
Bettung aus Baustoffgemisch ohne Bindemittel.
Unterlage aus gebrochenen u. ungebrochenen
natürlichen Gesteinskörnungen, RC-Baustoff o. ä.
Aushub Tragschicht gesonderte Position.
Aufbruchgut der Verwertung nach Wahl des AN zuführen.
Menge: 456,000 m²

### 10 ERDBAU

**10.10 Hecken und Buschwerk roden Verfüll/Boden AG Wst.Verw.AN S.Abr . Verw. AN**
Hecken und Buschwerk jeder Art mit Wurzelwerk roden.
Abgerechnet wird die Breite in 1 m Höhe über dem Erdboden, bei niedrigeren Hecken die größte Breite.
Breite über 1 bis 3 m.
Mittlere Höhe bis 2 m.
Wurzellöcher mit geeignetem Boden verfüllen. Boden liefern.
Wurzelstöcke der Verwertung nach Wahl des AN zuführen.
Schlagabraum der Verwertung nach Wahl des AN zuführen.
Menge: 960,000 m²

**10.20 fehlender Oberboden liefern und andecken Nebenflächen, 10cm dick**
*** Schwerpunktposition
Dauerunkrautfreien (ohne Quecke, Giersch, Huflattich,
Ackerwinde, Ampferarten u. a.) fehlender Oberboden liefern und profilgerecht andecken. Oberflächenplanum herstellen.
Nach der Rasenansaat anwalzen.
Die Rasenansaat wird gesondert vergütet.

Max. Abweichung von der Sollhöhe +2/-2 cm. Abgerechnet
werden die angedeckten Flächen. Andeckung auf
Angleichungen, Seitenstreifen, Trennstreifen u.a.

Mulden gesondert.

Einbau 3,0cm unter 8er Tiefborden und 6-er
Kantensteinen.
Kein Einbau an Rundborden und 10er Tiefborden ( wegen Herstellung von Banketten)!

Dicke der Andeckung 10cm.
Mehrdicken werden nicht vergütet.

Es dürfen nur unbelastete, zertifizierte Materialien
verwendet werden. Die Herkunft und Geeignetheit der
Materialien, einschließlich der Umweltverträglichkeit,
sind der unteren Abfallwirtschafts- und
Bodenschutzbehörde jeweils vor Baubeginn durch den
Autragnehmer anzuzeigen. Mit dem Einbau darf erst nach
Zustimmung und Freigabe durch die untere
Abfallwirtschafts- und Bodenschutzbehörde begonnen
werden
Menge: 2566,000 m²

**10.30 Oberboden liefern u. andecken in Mulden, 20cm dick**
*** Schwerpunktposition
wie vor, jedoch Einbau in Mulden bei 50% der Muldenfläche mit einer Andeckung von 20,0cm in der Muldensohle. Mehrdicken werden nicht vergütet.
Menge: 640,000 m²

*Hinweis: Unteren Abfallwirtschafts- und Bodenschutzbehörde:*
Unteren Abfallwirtschafts- und Bodenschutzbehörde:
Anfallende Abfälle sowie der Bodenaushub, der nicht auf dem Baugrundstück wiederverwendet wird, sind ordnungsgemäß zu entsorgen. Nach Abschluss der Baumaßnahme sind der unteren Abfallwirtschafts- und Bodenschutzbehörde die Nachweise über den Verbleib des Bodenaushubes und aller angefallenen Bau- und Abbruchabfälle vorzulegen.

**10.40 Nebenflächen herstellen und Oberboden abtragen/abchälen EBV BM-0/BG-0 bis BM-F0*/BG-F0***
*** Schwerpunktposition
Nebenflächen Oberboden abtragen/abchälen Fläche herstellen.
Nebenflächen, Flächen zwischen Mulde/Bankett, Bäumen und den Grundstücksgrenzen, mit einer Neigung flacher als 1:4
zur Mutterbodenandeckung profilgerecht herstellen.
Max. Abweichung von der Sollhöhe +2/-2 cm.
Vorhandene Rasennarbe mit Kräuter-, Gräser- und
Sämlingsbewuchs, wurzeldurchsetzt 10,0 bis 30,0cm stark abtragen/abschälen, Boden nach EBV Bodenmaterial oder Baggergut der Klasse 0 (BM-0/BG-0) bis Klasse 0* (BM-F0*/BG-F0*)
Material laden und zur freien Verfügung des
AN abfahren. Flächen auflockern, Unebenheiten
ausgleichen und gegebenenfalls Boden ab- und auftragen.
Abfall, Steine, Scherben usw. auslesen und mit dem
nicht wiederverwendungsfähigen Boden in Eigentum des AN
übernehmen und von der Baustelle entfernen. Stark
verwurzelte Bereiche, Flächen vor Einfriedungen und
sonstigen Hindernissen von Hand bearbeiten.
Mutterboden liefern, andecken und Rasen ansäen, werden
gesondert vergütet. Abrechnung nach bearbeiteter
Fläche. Die Flächen der Mulden werden ebenfalls gesondert abgerechnet.
Menge: 1283,000 m²

**10.50 Nebenflächen herstellen und Oberboden abtragen/abschälen EBV BM-F1/BG-F1 bis BM-F2/BG-F22**
*** Schwerpunktposition
Nebenflächen herstellen wir vor, jedoch Boden nach EBV Bodenmaterial oder Baggergut der Klasse 1 (BM-F1/BG-F1) bis Klasse 2 (BM-F2/BG-F2).
Menge: 1283,000 m²

**10.60 Boden lösen und zur Bereitstellungsfläche transportieren (BM-0/BG-0) bis (BM-0*/BG-0*)**
Nicht überwachungsbedürftigen Boden und ungebundene
Befestigungen aus unterschiedlichen Materialien
im Bereich des geplanten Baufeldes und Nebenanlagen  Zuwegungen einschl. Ober- und Untersteifen) und unbefestiger Bereiche aufnehmen und zur Bereitsstellungsfläche fördern. Im Wurzelbereich Boden wurzelschonend abtragen, durch Absaugen, alternativ in Handarbeit, fördern, laden und zur Bereitstellungsfläche transportieren, abladen zur Beprobung.
Entfernung Bereitstellungsfläche außerhalb der Baustelle. Entfernung bis 5,0 km.
Boden nach ErsatzbaustoffV Bodenmaterial oder Baggergut der Klasse 0 (BM-0/BG-0) bis Klasse 0* (BM-0*/BG-0*).
Boden der Klasse 3 bis 5, Grauwacke, Schlackereste, Ziegelreste, Schotter mit Asphaltgranulate, sonstige Schotterungen und Splitt-Sand-Gemische ca. mit 40 bis 60 cm Mächtigkeit auf anstehenden Boden gem Baugrundgtuachten.
Oberflächlich teilweise humos durchsetzt
Maschinenschachtung mit anteiliger Handschachtung
infolge vorhandener Befestigungen (Zaunfundamente,
Zaunsockel, Mauern, etc.) oder flach liegender Kabel,
Leitungen und Wurzeln einschließlich der
erforderlichen Kabel- und Leitungssicherung.
Erschwernisse infolge Einbauten: Hydranten, Schieber,
Schächte, Straßenabläufe und Kabelschächte werden
nicht gesondert vergütet und sind in den Einheitspreis
einzukalkulieren.
Die Herstellung des Planums, der Mulden und Gräben
wird gesondert vergütet.
Abgerechnet wird nach Abtragsprofilen.
Menge: 1447,000 m³

**10.70 Material von Bereitstellungsfläche laden, abfahren (BM-0/BG-0) bis (BM-0*/BG-0*)**
Aushubmaterial entsprechend nach Beprobung und Zuordnung nach EBV von Bereitstellungsfläche aufnehmen
und auf LKW aufladen incl. Vorhaltung der Ladetechnik
Aushubmaterial auf Flächen des AG.
Boden der Verwertung nach Wahl des AN  zuführen.
Abgerechnet wird nach Aufmaß auf dem Fahrzeug.
Boden nach ErsatzbaustoffV Bodenmaterial oder Baggergut der Klasse 0 (BM-0/BG-0) bis Klasse 0* (BM-0*/BG-0*). Boden der Klasse 3 bis 5.
Menge: 1447,000 m³

**10.80 Zulage Material von Bereitstellungsfläche laden, abfahren bis EBV (BM-F2/BG-F2)**
Zulage zu Pos. vor Aushubmaterial entsprechend nach Beprobung und Zuordnung nach EBV von Bereitstellungsfläche aufnehmen
und auf LKW aufladen incl. Vorhaltung der Ladetechnik
Aushubmaterial auf Flächen des AG.
Boden der Verwertung nach Wahl des AN  zuführen.
Abgerechnet wird nach Aufmaß auf dem Fahrzeug.
Boden nach ErsatzbaustoffV Bodenmaterial oder Baggergut bis Klasse 2 (BM-F2/BG-F2).
Boden der Klasse 3 bis 5.
Menge: 1447,000 m³

**10.90 Boden lösen und zur Bereitstellungsfläche transportieren (RC-1)**
Nicht überwachungsbedürftigen Boden und ungebundene
Befestigungen aus unterschiedlichen Materialien
im Bereich des geplanten Baufeldes und Nebenanlagen, zwischen Bäumen,  Zuwegungen einschl. Ober- und Untersteifen) und unbefestiger Bereiche aufnehmen und zur Bereitsstellungsfläche fördern. Im Wurzelbereich Boden wurzelschonend abtragen, durch Absaugen, alternativ in Handarbeit, fördern, laden und zur Bereitstellungsfläche transportieren, abladen zur Beprobung.
Entfernung Bereitstellungsfläche außerhalb der Baustelle. Entfernung bis 5,0 km.
Boden nach ErsatzbaustoffV Recycling-Baustoff der Klasse 1 (RC-1)
Boden der Klasse 3 bis 5, Grauwacke, Schlackereste, Ziegelreste, Schotter mit Asphaltgranulate, sonstige Schotterungen und Splitt-Sand-Gemische ca. mit 40 bis 60 cm Mächtigkeit auf anstehenden Boden gem Baugrundgtuachten.
Oberflächlich teilweise humos durchsetzt
Maschinenschachtung mit anteiliger Handschachtung
infolge vorhandener Befestigungen (Zaunfundamente,
Zaunsockel, Mauern, etc.) oder flach liegender Kabel,
Leitungen und Wurzeln einschließlich der
erforderlichen Kabel- und Leitungssicherung.
Erschwernisse infolge Einbauten: Hydranten, Schieber,
Schächte, Straßenabläufe und Kabelschächte werden
nicht gesondert vergütet und sind in den Einheitspreis
einzukalkulieren.
Die Herstellung des Planums, der Mulden und Gräben
wird gesondert vergütet.
Abgerechnet wird nach Abtragsprofilen.
Menge: 15,000 m³

**10.100 Material von Bereitstellungsfläche laden, abfahren (RC-1)**
Aushubmaterial entsprechend nach Beprobung und Zuordnung nach EBV von Bereitstellungsfläche aufnehmen
und auf LKW aufladen incl. Vorhaltung der Ladetechnik
Aushubmaterial auf Flächen des AG.
Boden der Verwertung nach Wahl des AN  zuführen.
Abgerechnet wird nach Aufmaß auf dem Fahrzeug.
Boden nach ErsatzbaustoffV Boden Recycling-Baustoff der Klasse 1 (RC-1) = Baustraße aus Gewerke Hochbau.
Boden der Klasse 3 bis 5.
Menge: 15,000 m³

**10.110 Auffüllung mit Material AN (u.a. unter Bankett, ggf. Bodenverbesserung siehe Langtext)**
*** Schwerpunktposition
Boden zur Hinterfüllung der Borde und für
Auffüllungsbereiche (u.a. unter Bankett) bzw. Bodenaustausch (ggf. Bodenverbesserung) liefern, profilgerecht einbauen und
lagenweise verdichten.
Für den Bodenaustausch Annahme 50% der Baulänge mit d=15 cm Einbaudicke zur Erreichung auf Planum Ev2 mind. 45 MPa.
Material = grobkörniger nichtbindiger, rolliger, gut
verdichtungsfähiger frostunempfindlicher Boden F1,
Zuordnungswert nach EBV bis BM-F0*/BG-F0*
Verdichtungsgrad: DPr>100%,
Einbaustelle =Bordhinterfüllung, Auffüllung,
Vertiefungen, die durch Aushub ungeeigneten Bodens
entstanden sind,
Herstellen des Planums wird gesondert vergütet,
Abgerechnet wird nach Auftragsprofilen.
Menge: 429,000 m³

**10.120 Entwässerungsmulde/-graben bis 45 cm tief herstellen neben/zwischen Bäumen - Breiten variieren gem. Lageplan**
*** Schwerpunktposition
Mulde  zur Versickerung des Regenwassers
neben dem Gehweg,  neben Zufahrten und zwischen den Bäumen herstellen. Handschachtung ist in Wurzelbereichen auszuführen.
Die Mulden sind im Lageplan zwar durchgängig
dargestellt. Im Bereich querender Trinkwasserleitungen
(siehe Medienplan) sind sie jedoch zu unterbrechen, um
die Mindestüberdeckungshöhe nicht zu unterschreiten.
Vorhandene Rasennarbe mit Kräuter-, Gräser- und
Sämlingsbewuchs 5,0 bis 10,0cm stark abschälen,
Material laden und zur freien Verfügung des AN
abfahren. Boden bzw. Fels profilgerecht lösen. Boden
der Klasse 3 bis 4. Die Ränder sind mit einem Radius
von 0,5m abgerundet ("rasenmäherfreudlich"),
herzustellen.
Muldenbreiten gem. Lageplan - Breiten variieren von 1,0 m bis 3,0 m.
Neigung der Böschungen 1:1,5 und nach Örtlichkeit
Muldentiefe  bis 45 cm ab UK Bordt. Von Seite der Grundstücken aus gesehen: Muldentiefe bis 35 cm.
Boden nach ErsatzbaustoffV Bodenmaterial oder Baggergut der Klasse 0 (BM-0/BG-0) bis Klasse 0* (BM-0*/BG-0*)  in Eigentum des AN übernehmen und von der Baustelle entfernen.
Oberboden liefern, andecken und Rasen ansäen werden
gesondert vergütet.
Die Abrechnung erfolgt nach Muldenfläche in der
Draufsicht gemäß Lageplan. Die Neigungen werden
vernachlässigt.
Menge: 320,000 m³

### 11 SCHICHTEN OHNE BINDEMITTEL

*Hinweis: Hinweise, Einholung Zustimmung Landkreis durch AN*
Es dürfen nur unbelastete, zertifizierte Materialien  nach EBV (Frostschutz- und Schottertragschichten) verwendet werden. Die Herkunft und Geeignetheit der Materialien, einschließlich der Umweltverträglichkeit, sind lt.
Stellungnahme der unteren Abfallwirtschafts- und Bodenschutzbehörde jeweils vor Baubeginn durch den AN
anzuzeigen. Mit dem Einbau darf erst nach Zustimmung
und Freigabe durch die untere Abfallwirtschafts- und
Bodenschutzbehörde begonnen werden.
Einholung der Zustimmung vom Landkreis erfolgt durch den AN.

**11.10 Unterlage profilieren Planum EV2 mind.45 MPa Unebenh. max.2 cm**
Unterlage für Schicht ohne Bindemittel auf Sollhöhe
nach Unterlagen des AG profilieren und verdichten.
Liefern von Baustoff bzw. Entfernen von überschüssigem
Baustoff wird gesondert vergütet. Erschwernisse durch
Einbauten werden gesondert vergütet.
Unterlage = Planum, Unterbau/Untergrund nach Unterlagen
des AG. Hinweis: Planumsentwässerung beachten!
Verformungsmodul der profilierten Unterlage mindestens
45 MPa.
Unebenheit innerhalb einer 4,00 m langen Messstrecke
höchstens 2 cm in Längs- und Querrichtung.
Menge: 3542,000 m²

**11.20 Erschwernis durch Einbauten b.Profilieren Hydranten+Schiebk**
Erschwernis durch Einbauten.
Beim Profilieren der Unterlage.
Einbauten = Hydranten und Schieberkappen.
Menge: 6,000 St

**11.30 Erschwernis durch Einbauten b.Profilieren Schächte**
Erschwernis durch Einbauten.
Beim Profilieren der Unterlage.
Einbauten = Schächte (RW, SW, Uponal, etc.)
Menge: 3,000 St

**11.40 FSS aus natürl. Gesteine Fahrbahn ungebundene Pflasterfläche**
Frostschutzschicht herstellen.
In Verkehrsflächen der Belastungsklasse bis Bk1,8
in Fahrbahn  0/45 Baustoffgemisch – gebrochene Mineralstoffe gem. Ersatzbaustoffverordnung (EBV).
Feinanteil Kategorie UF3, im eingebauten Zustand
höchstens 5 Masse v.H. Feinanteile.
Verdichtungsgrad/Verformungsmodul DPr min.'
103 v.H. / EV2 auf der Oberfläche min. 120MPa
Einbau-Dicke 36 cm im verdichteten Zustand
Mehrlagiger Einbau.
Einbau auf F3-Boden.
Menge: 1372,000 m³

**11.50 Schottertragschicht Fahrbahn 0/32 Dicke 15 cm**
Schottertragschicht herstellen.
In Verkehrsflächen der Belastungsklasse bis Bk1,8
in Fahrbahn 0/32 Baustoffgemisch
Feinanteil Kategorie UF3, im eingebauten Zustand
höchstens 5 Masse v.H. Feinanteile.
Verdichtungsgrad/Verformungsmodul DPr min.'
103 v.H. / EV2 auf der Oberfläche min. 150MPa
Einbaudicke 15 cm im verdichteten Zustand
Baustoffgemisch – gebrochene Mineralstoffe gem. Ersatzbaustoffverordnung (EBV).
Einbau auf Frostschutzschicht.
Menge: 477,000 m³

**11.60 Schottertragschicht Zugänge und Gehwege Dicke 18 cm**
Schottertragschicht herstellen.
In Verkehrsflächen Zugänge und Gehwege,
Feinanteil Kategorie UF3, im eingebauten Zustand
höchstens 5 M.v.H. Feinanteile
Verdichtungsgrad DPr min. 103 v.H.
Verformungsmodul  EV2 auf der Oberfläche min. 100MPa
Körnung 0/32.
Einbaudicke 18 cm im verdichteten Zustand
Wasserdurchlässigkeit kf ≥ 1 x 10-5 m/s,
Baustoffgemisch – gebrochene Mineralstoffe gem. Ersatzbaustoffverordnung (EBV).
Einbau auf vorh. Schicht Boden.
Menge: 4,000 m²

**11.70 Schottertragschicht Zufahrten 0/32 Dicke d=15 cm**
Schottertragschicht herstellen.
In Verkehrsflächen der Belastungsklasse Bk0,3
in Zufahrten 0/32 Baustoffgemisch
Feinanteil Kategorie UF3, im eingebauten Zustand
höchstens 5 Masse v.H. Feinanteile.
Verdichtungsgrad/Verformungsmodul DPr min.'
103 v.H. / EV2 auf der Oberfläche min. 120MPa
Einbaudicke 35 cm im verdichteten Zustand.
Mehrlagiger Einbau.
Baustoffgemisch – gebrochene Mineralstoffe gem. Ersatzbaustoffverordnung (EBV).
Menge: 50,000 m²

**11.80 Frostschutzschicht Zufahrten 0/45 Dicke d=23 cm**
Frostschutzschicht herstellen.
In Verkehrsflächen der Belastungsklasse Bk0,3
in Zufahrten 0/45 Baustoffgemisch
Feinanteil Kategorie UF3, im eingebauten Zustand
höchstens 5 Masse v.H. Feinanteile.
Verdichtungsgrad/Verformungsmodul DPr min.'
103 v.H. / EV2 auf der Oberfläche min. 100MPa
Einbaudicke 23 cm im verdichteten Zustand.
Mehrlagiger Einbau.
Baustoffgemisch – gebrochene Mineralstoffe gem. Ersatzbaustoffverordnung (EBV).
Menge: 22,000 m³

**11.90 Schotterrasengemisch Körnung 2/16 liefern und einbauen (neben Fahrbahn)**
Schotterrasengemisch Z0 aus Naturmaterial (kein
Recyclingmaterial), Oberboden und Kompost liefern und
maschinell einbauen, Saatgut liefern, einstreuen und
anwalzen.
Einbaustärke 20 cm im verdichteten Zustand
Zusammensetzung:
- 80% Mineralstoffe: grobe Gesteinskörnung aus
gebrochenem Naturgestein, Sieblinie Körnung 2/16
- 10% Oberboden
- 10% Kompost
- Saatgut, Regelsaatgutmischung RSM 5.1 "Parkplatzrasen" nach RSM 2011(keine Leguminosen), 20g/m²
Flächen vorbereiten. Nachverdichtung der Gründungssohle
bei Nichterreichen der Mindesttragfähigkeit ausführen.
Natürliche Mineralstoffe, Oberboden und Kompost mit
Mischer homogen mischen und mit einem dafür
vorgesehenden Fertiger profilgerecht einbauen.
Einbau "als Bankette", 12% Quergefälle (ggf. 6% bei
Einseitneigung oder nach Planungsvorgabe),
Dicke der verdichteten Schicht 20cm,
Breite  0,75 - 1,0m hinter Bord/Asphaltkante 3cm unter OK Bord/Asphalt
Die fertiggestellten Schotterrasenflächen sind bis zur
Abnahme vor Überfahren zu schützen.
OK Planum: Ev2=45 MPa
OK Schotterrasen: Ev2=100MPa
Abrechnung über die Oberfläche (Querschnitt des Bankettes ist zu beachten!)
Menge: 997,000 m²

### 12 PFLASTER, PLATTEN, BORDE

**12.10 TB 8x25 aus Beton Zufahrten, Zuwegungen**
Bordsteine liefern und höhen- und fluchtgerecht versetzen und fachgerecht einbauen. Einbau in Zufahrten.
Bordsteine aus Beton DIN EN 1340 Qualität DTI,
DIN 483 T8x25cm, einseitig gefast 10x10mm Form B
Steine mit engen Fugen versetzen,
alle 8 m Dehnungsprofil liefern und einbauen,
Rückenstütze aus Beton C20/25 bis 10 cm unter OF Bordstein, mind. 15 cm breit herstellen, einschließlich durchgehender und gleichmäßiger Schalung.
Rückenstütze bis 8cm unter OK Bordstein herstellen.
Einschließlich Fundamentgraben herstellen. Vorhandene Schichten (u.a. Frost- und Schottertragschicht; anstehender Boden gemäß Baugrundgutachten) profilgerecht lösen und seitlich lagern. Arbeitsraum nach setzen der Bordsteine verfüllen und verdichten. Überschüssigen Aushub der Verwertung nach Wahl des AN zuführen.
Menge: 14,000 m

**12.20 Bordsteine trennen Gehrung/quer Tiefbord Beton**
Bordsteine auf Passmaß trennen.
Bordsteine Tiefbord aus Beton,10/25
bis 15/30
Bordsteine quer oder auf Gehrung schneiden
Menge: 16,000 St

**12.30 Betonsteinpflasterdecke Gehweg grau**
Betonpflastersteine gefertigt nach DIN EN 1338 /D gemäß TL-Pflaster 06 liefern, fachgerecht nach Verlegeplan und eingehender technischer Beschreibung einbauen. Die Verlegehinweise des Herstellers sind ebenso Vertragsgrundlage, wie die DIN 18 318 und die ZTV Pflaster - StB 06. Die Produkte müssen vom Güteschutz (BGB) fremdüberwacht sein. Gehweg und Zuwegungen.

Ausführung:
Gehweg einschließlich Gehweg durch die Zufahrten, Zuwegungen, Belastungsklasse bis 0,3, Betonsteinpflaster Rechteck grau, Kanten leicht gefast, Rutschwiderstand >65USRV,

Format/Verlegung:
Format: Systemmaß 10x20x8 cm, in Ellenbogenverband bzw. in Reihe mit Halbsteine einschließlich umlaufender Reihe entlang am Bord, Einbauten, Schachtdeckeln im Gehweg entsprechend dem Ausführungsplan verlegen und bis zur Standfestigkeit mit einem Flächenrüttler mit Hartgummischürze einrütteln.
In den Zufahrten entsprechend die Laufrichtung der Steine drehen.

Steindicke: d=8 cm.

Farbe: Betongrau

Bettung: Splitt-Gemisch 0/5 gebrochen
TL Gestein-StB mindestens Kategorie SZ18 (LA 20)
Ecs35, C 90/3 gem. TL Gestein-StB, Anhang H
im verdichteten Zustand: 4 cm dick.

Fuge: Splitt-Gemisch 0/4 bzw. 0/2 gebrochen
Fugenbreite bis 4 mm TL Gestein-StB mindestens Kategorie SZ18 (LA 20) Ecs35, C 90/3 gem. TL Gestein-StB, Anhang H
Fugenschluß mit gebrochenen Sand 0/2 (ESC >35) unter kontrollierter Wasserzugabe einschlämmen.

Einschließlich Grundreinigung zur Abnahme.
Menge: 4,000 m²

**12.40 Pflastersteine zuarbeiten Betonpflaster Dicke 8-12 cm**
Platten auf Passmaß trennen und zugearbeitete
Steine an Kanten und Einfassungen bzw. an Aussparungen
und Einbauten, Schachtdeckel verlegen.
Steine 'mit Vorrichtung trennen und ggf. nachbearbeiten.'
Art 'Betonsteinpflaster.'
Dicke 10 bis 12 cm.
Trennen und Zuarbeiten nur mit Nassschnitt.
Menge: 4,000 m

### 13 ASPAHLTARBEITEN

**13.10 Asphalttragsch. aus AC 32 TN 70/100 d=10 cm**
Asphalttragschicht aus Asphalttragschichtmischgut
AC 32 TN herstellen.
In Verkehrsflächen der Belastungsklassen 1,0
Einbau Einbaudicke = 10 cm
Bindemittel = 70/100.
Seitliche Abböschungen mit Neigung 2 zu 1 herstellen
Menge: 2649,000 m²

**13.20 Asphalttragsch. aus AC 32 TN 70/100 d=8 cm (Seitenbereich, Zufahrten, Bk 0,3)**
Asphalttragschicht aus Asphalttragschichtmischgut
AC 32 TN herstellen.
In Verkehrsflächen der Belastungsklassen 0,3
Einbau seitlich als Zufahrten.
Einzelflächen bis 20 m².
Einbau Einbaudicke = 8 cm
Bindemittel = 70/100.
Seitliche Abböschungen mit Neigung 2 zu 1 herstellen
Menge: 154,000 m²

**13.30 Bitumenemulsion aufsprühen auf ATS frisch**
Bitumenemulsion zur Herstellung des Schichtenverbundes
aufsprühen.
Auf Verkehrsflächen der Belastungsklassen Bk0,3 bis
Bk1,8.
Unterlage = Asphaltbefestigung, frisch.
Bindemittel 'Bitumenemulsion C70BP4-OB fachgerecht ansprühen. Parameter: Brechverhalten <130g, Ring und Kugel 43-46 Grad, Elastische Rückstellung 20-50%.'
Bindemittelmenge 'mind. 200g/m² bzw. angepasst an die örtlichen Bedingungen (Oberfläche der Apshalttragschicht muss vollstädnig benetzt sein). Verschmutzte Unterlage vorher reinigen. Kehrgut der Verwertung nach Wahl des AN zuführen.'
Vor Einbau Asphaltdeckschicht.
Menge: 2803,000 m²

**13.40 Asphaltdecksch. aus AC 11 DN 50/70**
Asphaltdeckschicht aus Asphaltbeton für Asphaltdeckschichten AC 11 DN herstellen.
In Verkehrsflächen der Belastungsklassen bis 1,0
Einbaudicke = 4 cm.
Bindemittel = 50/70
Seitliche Abböschungen mit Neigung 2 zu 1 herstellen
Menge: 2659,000 m²

**13.50 Zulage Asphaltdecksch. aus AC 11 DN 50/70 Einzelflächen Zufahrten**
Asphaltdeckschicht aus Asphaltbeton für Asphaltdeckschichten AC 11 DN herstellen wie vor, jedoch als Zulage Einzelflächen Zufahrten.
Menge: 147,000 m²

**13.60 Oberflächenschluss AC (Abstumpfung)**
Oberflächenschluss durch gleichmäßiges Aufbringen und
Einwalzen von Abstreukörnung auf die noch heiße Asphaltoberfläche herstellen. Nicht gebundene Abstreukörnung
aufnehmen und der Verwertung nach Wahl des AN zuführen.
Abstreukörnung = Leicht bituminierte feine Gesteinskörnung, Fließkoeffizient Kategorie ECS 35.
Aus Gestein wie grobe Gesteinskörnung in Asphaltdeckschicht.
Abstreumenge 2 bis 4 kg/m2.
Maschinell aufstreuen.
Menge: 2659,000 m²

**13.70 Verkehrsfläche kehren**
Verkehrsfläche mit einer selbstaufnehmenden
Kehrmaschine vor der VOB-Bauabnahme kehren. Kehrgut
aufnehmen und der Verwertung nach Wahl des AN zuführen.
Verkehrsfläche: Fahrbahn- Asphaltfläche
Erforderliche Verkehrssicherungsmaßnahmen durchführen.
Menge: 2659,000 m²

**13.80 Randabdichtung an Deckschicht herstellen**
Flankenfläche des hochliegenden Randes der Asphaltdeckschicht abdichten durch heiß aufzubringendes Bindemittel. Auftragsmenge von mindestens 40 g/m je cm
Schichtdicke und in 2 Lagen auf der geneigten Fläche.
Bindemittel = 50/70.
Herstellung in zwei Arbeitsgängen. Zusätzlich je Ausführungsgang auf der horizontalen Fläche zwischen je 2
Schichten in 10 cm Breite Bindemittel in einer Menge
von mindestens 150 g/m auftragen.
Dicke der abzudichtenden Asphaltbefestigung
4 cm
Menge: 707,000 m

**13.90 Randabdichtung an Asphalttragschicht herstellen**
Flankenfläche des hochliegenden Randes der Asphalttragschicht abdichten durch heiß aufzubringendes Bindemittel. Auftragsmenge von mindestens 40 g/m je cm
Schichtdicke und in 2 Lagen auf der geneigten Fläche.
Bindemittel = 70/100.
Herstellung in zwei Arbeitsgängen. Zusätzlich je Ausführungsgang auf der horizontalen Fläche zwischen je 2
Schichten in 10 cm Breite Bindemittel in einer Menge
von mindestens 150 g/m auftragen.
Dicke der abzudichtenden Asphaltbefestigung
bis 10 cm
Menge: 707,000 m

**13.100 Anschluss a. Fuge m. Fugenm. herst. (A, A)**
Anschluss als Fuge mit Fugenmasse herstellen.
Längs- und Querfuge.
In der Asphaltdeckschicht ausbilden.
Fugenspalttiefe 'bis 40 mm'
Fugenspaltbreite 'bis 20 mm'
Mit heiß verarbeitbarer Fugenmasse Typ N 2, einschließlich zugehörigem und zuvor aufgetragenem Voranstrichmittel.
Menge: 10,000 m

**13.110 Anschluss a. Fuge m. Fugenm. herst. (A, Bord)**
Anschluss als Fuge mit Fugenmasse herstellen.
Randfuge vor Borden, Übergängen, Abläufen, vor Pflasterrinne aus Betonsteinen u.ä.
In der Asphaltdeckschicht ausbilden.
Fugenspalttiefe 'bis 40 mm'
Fugenspaltbreite 'bis 20 mm'
Mit heiß verarbeitbarer Fugenmasse Typ N 2, einschließlich zugehörigem und zuvor aufgetragenem Voranstrichmittel.
Menge: 3,000 m

### 14 RASENARBEITEN

**14.10 Saatgutmischung liefern Bienenweide**
mehrjährige, dauerhafte Kräuterwiesenmischung "Bienenweide" liefern
blütenreiche Bienenmischung - soll mind. 30 bis ca. 40 Wild- und Kulturarten enthalten
Anteil: Wildkräuter 40 % / Kulturarten 60 % (Vergleich Veitshöcher Bienenweide)
Zusammensetzung aus blühfreudigen 1-jährigen Kulturarten, 2-jährigen Wild- und Kulturarten, langlebigen Wildstauden
Wildkräuterarten Auszug:
Achillea millefolium, Cettaurea-Arten, Cichorium intybus, Hypericum perforatum, Lotus corniculatus, Malva alcea, Papaver rhoeas, Silene-Arten, Thymus pulegioides, Verbascum-Arten
Kulturkräuterarten Auszug:
Anethum graveolens, Borago officinalis, Calendula officinalis, Coriandrum sativum, Foeniculum vulgare, Helianthus annuus, Linum usitatissimum, Phacelia tanacetifolium
Blühdauer von April - November
Standzeit mindestens 5 Jahre
Verwendung eines hochwertigen und gebietsheimischen Saatguts (Regionalität beachten, z.B. Herkunft ostdeutsches Tiefland angepasste Artenauswahl)
Ansaat im kleineren Bereich (Grünflächenstreifen) das Verhältnis Wildkräuter / Kulturarten drehen – also 60 % Wildkräuter / 40 % Kulturarten.
Menge bis zu 5 g/m².
Lieferhersteller:
.......................................................................................
(Bietereintrag)
Menge: 17,000 kg

**14.20 Rasenansaat herstellen**
Rasenansaat herstellen. Saatgut ohne Entmischung ausbringen und einarbeiten.
ggf. vorwüchsige Kräuter ausmähen.
Abfall und Mähgut entsorgen. Entsorgen
wird nicht gesondert vergütet.
Ansaat auf Böschungen, Seitenstreifen und
Trennstreifen, Flächen anwalzen
Feinplanum feinkrümelig lockern.
Saatgutmenge 5 g/m2.
mehrjährige, dauerhafte Kräuterwiesenmischung "Bienenweide"
Menge: 2566,000 m²

**14.30 Rasenansaat herstellen, in Mulden, Graben**
Rasenansaat herstellen. Saatgut ohne Entmischung ausbringen und einarbeiten.
Fläche Anfallenden Abfall ablesen,
ggf. vorwüchsige Kräuter ausmähen.
Abfall und Mähgut entsorgen. Entsorgen
wird nicht gesondert vergütet.
Ansaat in Mulden und Graben, Flächen anwalzen
Feinplanum feinkrümelig lockern.
Saatgutmenge 5 g/m2.
mehrjährige, dauerhafte Kräuterwiesenmischung "Bienenweide"
Menge: 640,000 m²

**14.40 Fertigstellungspflege Kräuterwiese / Bienenweide (mager/sandig)**
Durchführung der Fertigstellungspflege einer neu angelegten, extensiven Kräuterwiese/Bienenweide auf magerem, sandigem Standort gemäß DIN 18920. Ziel ist die Sicherung des Anwuchserfolgs, die Stabilisierung der jungen Vegetation und die Vermeidung von Konkurrenzbewuchs.

1. Kontrolle und Pflege der Ansaat (erste 8–12 Wochen)
1.1 Regelmäßige Sichtkontrolle der Fläche auf Auflauf, Lücken, Verkrustungen und Konkurrenzbewuchs.
1.2 Entfernen von unerwünschten Problempflanzen (z. B. Melde, Gänsefuß, Disteln, Neophyten) von Hand oder selektiv, ohne flächige Eingriffe.
1.3 Keine Bodenbearbeitung, keine Düngung, keine Mulchmaßnahmen.

2. Erste Mahd (frühestens nach 10–12 Wochen)
2.1 Ausführung einer Aufwuchsmahd, sobald die Kräuter eine Höhe von ca. 20–30 cm erreicht haben.
2.2 Schnitthöhe 8–10 cm, keine Tiefschnittmaßnahmen.
2.3 Mähtechnik: Balkenmäher oder Doppelmesser; keine Mulchgeräte.
 2.4 Schnittgut 1–2 Tage liegen lassen, anschließend vollständig abräumen.
2.5 Ziel: Förderung der Bestockung, Unterdrückung schneller Gräser, Stabilisierung der Kräuter.
3. Abschlusskontrolle
3.1 Prüfung der Fläche auf Anwuchserfolg, Deckungsgrad und Artenzusammensetzung.
3.2 Dokumentation von Auffälligkeiten und Empfehlungen für die anschließende Entwicklungspflege.

Zielsetzung gemäß DIN 18920
- Sicherung des Anwuchserfolgs der Kräuterwiese
- Unterdrückung von Konkurrenzbewuchs
- Förderung der standortgerechten Artenzusammensetzung
- Vorbereitung der Fläche für die anschließende Entwicklungspflege
Menge: 3206,000 m²

**14.50 Stützbewässerung Kräuterwiese/Bienenweide**
Durchführung einer Stützbewässerung zur Sicherung der Bestandesentwicklung der extensiven Kräuterwiese/Bienenweide auf magerem, sandigem Standort. Die Maßnahme erfolgt ausschließlich bei außergewöhnlicher Trockenheit oder erkennbarer Gefährdung der Vegetationsentwicklung. Die Bewässerung dient der Stabilisierung der jungen Kräuterpflanzen und der Vermeidung von Totalausfällen.
1. Bewässerungsmenge
- Aufbringen von 10–15 Litern Wasser pro m²
- Gesamtmenge für 3.206 m²: 32.060–48.090 Liter Wasser
2. Bewässerungsart
- Flächenhafte Bewässerung mittels Schlauch, Standrohr, Wasserwagen oder gleichwertiger Technik
- Gleichmäßige Verteilung über die gesamte Fläche
- Vermeidung von Oberflächenabfluss und Bodenverschlämmung
3. Ausführungsbedingungen
- Bewässerung nur bei anhaltender Trockenheit oder sichtbarer Gefährdung der Vegetation
- Ausführung vorzugsweise in den frühen Morgen- oder späten Abendstunden
- Keine punktuelle Bewässerung, keine Randbetonung
4. Wasserbereitstellung
- Wasser ist vom Auftragnehmer bereitzustellen
- Transport, Anschluss und technische Hilfsmittel sind in der Position mit Bestandteil
5. Dokumentation
- Nachweis der ausgeführten Wassermenge
- Dokumentation des Ausführungsdatums und der Witterungsbedingungen
Menge: 3206,000 m²

### 15 ENTWICKLUNGSPFLEGE

**15.10 Entwickungspflege Kräuterwiese/Bienenweide 3 Jahre**
Durchführung der Entwicklungspflege einer mehrjährigen, extensiven Kräuterwiese/Bienenweide auf magerem, sandigem Standort gemäß DIN 18920. Ziel ist die Sicherung und Förderung einer standortgerechten, artenreichen Vegetation sowie die Erhaltung der ökologischen Funktion als Blüh- und Insektenhabitat.

Standorte: Rasenflächen, Muldenflächen, Bankette.

Dauer: 3 Jahre.

1. Mahd (Pflichtleistung:
Ausführungszeitraum: Mitte Juli bis Ende August
Leistungsumfang:
1.1 Ausführung einer (ggf. 2x) Mahd pro Jahr nach vollständiger Samenreife der Kräuter.
1.2 Mosaikartige Mahd: 10–30 % der Fläche bleiben ungemäht stehen (Altgrasstreifen/Inseln).
1.3 Schnitthöhe 8–10 cm, keine Tiefschnittmaßnahmen.
1.4 Mähtechnik: Balkenmäher oder Doppelmesser; Mulchgeräte sind ausgeschlossen.
1.5 Schnittgut nach der Mahd 2–3 Tage liegen lassen (Aussamen, Insektenflucht).
1.6 Anschließend vollständiges Abrechen, Zusammenrechen und Abtransport des Schnittguts.
1.7 Keine Frühjahrsmahd.

2. Pflege außerhalb der Mahd (April–Oktober)
Leistungsumfang:
2.1 Selektive Entfernung von Problempflanzen (z. B. Jakobskreuzkraut, invasive Neophyten wie Goldrute).
2.2 Keine flächigen Eingriffe; keine Bodenbearbeitung.
2.3 Keine Düngung, keine Bodenverbesserung, keine Bewässerung.
2.4 Keine Mulchmaßnahmen.

3. Winterpflege (November–März)
Leistungsumfang:
3.1 Keine Mahd.
3.2 Überwinternde Stängel bleiben stehen (Förderung von Insektenquartieren).

4. Zielsetzung gemäß DIN 18920
4.1 Erhalt und Förderung einer artenreichen, standortgerechten Kräuterwiese.
4.2 Sicherung langer Blühphasen für Bestäuber.
4.3 Vermeidung von Vergrasung und Nährstoffanreicherung. 4.4 Förderung der natürlichen Selbstaussaat und Stabilisierung der Vegetationsstruktur.
4.5 Erhalt der ökologischen Funktionsfähigkeit der Fläche.

Hinweis: Bewässerung: Für die extensiv bewirtschaftete Kräuterwiese/Bienenweide ist allgemein keine Bewässerung vorgesehen. Eine Bewässerung erfolgt nur als Stützbewässserung im ersten Jahr (separate Pros.)

Bei extremer Trockenheit ist dies dem AG anzuzeigen.
Sämtliche Wässerungs- und Pflegegänge sind dem AG
mind. 48 h vor Beginn schriftlich anzuzeigen. Verspätet eingereichte Anzeigen und Lieferscheine u.a. über Düngemittel werden nicht anerkannt und haben eine Preisminderung zur Folge.
Menge: 3206,000 m²

**15.20 Stützbewässerung Kräuterwiese/Bienenweide**
Durchführung einer Stützbewässerung zur Sicherung der Bestandesentwicklung der extensiven Kräuterwiese/Bienenweide auf magerem, sandigem Standort. Die Maßnahme erfolgt ausschließlich bei außergewöhnlicher Trockenheit oder erkennbarer Gefährdung der Vegetationsentwicklung. Die Bewässerung dient der Stabilisierung der jungen Kräuterpflanzen und der Vermeidung von Totalausfällen.
1. Bewässerungsmenge
- Aufbringen von 10–15 Litern Wasser pro m²
- Gesamtmenge für 3.206 m²: 32.060–48.090 Liter Wasser
2. Bewässerungsart
- Flächenhafte Bewässerung mittels Schlauch, Standrohr, Wasserwagen oder gleichwertiger Technik
- Gleichmäßige Verteilung über die gesamte Fläche
- Vermeidung von Oberflächenabfluss und Bodenverschlämmung
3. Ausführungsbedingungen
- Bewässerung nur bei anhaltender Trockenheit oder sichtbarer Gefährdung der Vegetation
- Ausführung vorzugsweise in den frühen Morgen- oder späten Abendstunden
- Keine punktuelle Bewässerung, keine Randbetonung
4. Wasserbereitstellung
- Wasser ist vom Auftragnehmer bereitzustellen
- Transport, Anschluss und technische Hilfsmittel sind in der Position mit Bestandteil
5. Dokumentation
- Nachweis der ausgeführten Wassermenge
- Dokumentation des Ausführungsdatums und der Witterungsbedingungen
Menge: 3206,000 m²

### 16 VERKEHRSZEICHEN

**16.10 Verkehrs- oder Werbeschild abbauen lagern und wiederaufbauen Groesse bis 1 m2 Schld.o.Beleuchtg S.m.Pf.abb. 80mm**
Ein Verkehrs- oder Werbeschild mit einer Schildgröße bis 1 m², ohne Beleuchtung, montiert auf Rohrpfosten mit einem Durchmesser bis max. 80 mm, ist vollständig abzubauen.
Die Leistung umfasst:
- Lösen und Abbau des Schildes,
- Abbau des Rohrpfostens,
- Abbruch des Fundaments einschließlich erforderlicher Erdarbeiten,
- Herausnehmen und Separieren aller Bauteile,
- Reinigen und Abziehen diverser Aufkleber vom Schild und Pfosten,
- Säubern der wiederverwendbaren Bauteile.

Die abgebaute Konstruktion ist:
- gereinigt,
- zum Lagerplatz des Auftraggebers (AG) zu fördern,
- dort abzuladen. Die Transportentfernung beträgt bis zu 10 km.

Nicht wiederverwendbares Material sowie übriges Abbruchgut (Stoffe und Bauteile) sind einer Verwertung nach Wahl des AN zuzuführen. Für überwachungsbedürftigen Abfall ist der vereinfachte Entsorgungsnachweis zu führen.

Alle Kosten für:
Abbauarbeiten,
- Erdarbeiten und Fundamentabbruch,
- Reinigung und Entfernen von Aufklebern,
- Transport zum Lagerplatz des AG,
- Verwertung und Entsorgungsnachweise
sind im Einheitspreis enthalten.
Menge: 2,000 St

**16.20 Leitpfosten Länge 1200/mm liefern, aufstellen, erforderliche Erdarbeiten ausführen, Umgebung wiederherstellen, überschüssigen Boden verteilen, Tafeln lagern. Leitpfosten dienen der Erkennbarkeit von Beginn und Ende der Ausweichstellen.**
Der AN hat Leitpfosten mit einer Länge von 1200 mm zu liefern und gemäß den Vorgaben AG/vAo bzw. gem. Lageplan fachgerecht aufzustellen. Die Leitpfosten bestehen aus:
- Leitpfosten aus Kunststoff,
- Sockel aus Metall oder Kunststoff.

Die Leitpfosten dienen der klaren Erkennbarkeit von Beginn und Ende der Ausweichstellen und sind entsprechend auszurichten und zu positionieren.

Für das Setzen der Pfosten sind die erforderlichen Erdarbeiten der Bodenklassen 3 bis 5 auszuführen. Hierzu gehören insbesondere:
- Herstellen der Pfostenlöcher,
- Entfernen und Zwischenlagern des Bodens,
- Setzen und Ausrichten der Pfosten,
- Verdichten des umgebenden Bodens.

Die durch die Erdarbeiten beeinträchtigte umgebende Fläche ist wiederherzustellen. Anfallender überschüssiger Boden ist flächenhaft zu verteilen und einzubauen, sofern dies nach Vorgabe der Bauleitung zulässig ist.

Alle Kosten für:
- Lieferung der Leitpfosten (Länge 1200 mm) und Sockel,
- Erdarbeiten,
- Setzen und Ausrichten der Pfosten,
- Wiederherstellung der Umgebung,
- flächenhafte Bodenverteilung,
- sind im Einheitspreis enthalten.
Menge: 10,000 St
